# Encuentro de cielorraso continuo de placas de yeso con paramento vertical

- Propiedad del archivo: CYPE Ingenieros S.A.
- Formato: FIEBDC-3/2016
- Programa: Generador de precios de la construcción. CYPE Ingenieros, S.A.
- Fecha: 09/04/2024
- Ámbito geográfico: Uruguay
- Divisa: UYU
- Costes indirectos: 3 %
- Gastos generales: 13 %
- Beneficio industrial: 6 %
- IVA: 21 %

## R Revestimientos

### RT Cielorrasos en interiores

#### RTA Continuos, de placas de yeso

**RTA022** m Encuentro de cielorraso continuo de placas de yeso con paramento vertical.
Formación de encuentro entre el cielorraso continuo de placas de yeso y el paramento vertical, mediante la formación de un foseado perimetral de yeso de 4 cm; dejando una separación mínima de 5 mm entre las placas y el paramento. Incluso pasta de yeso para la fijación de las piezas y el relleno de las juntas.
Incluye: Replanteo y trazado en el paramento. Presentación y corte de las piezas. Humectación de la base de fijación. Extendido de la pasta de agarre. Colocación y rejuntado de las piezas.
Criterio de cómputo de proyecto: Longitud medida según documentación gráfica de Proyecto.
Criterio de cómputo de obra: Se medirá la longitud realmente ejecutada según especificaciones de Proyecto.

| Código | Ud | Descripción | Rendimiento | Precio | Importe |
|---|---|---|---|---|---|
| mt09pes010 | m³ | Pasta de yeso. (material) | 0.001 | 5206.79 | 5.207 |
| mt12fre010eh | m | Fosa de yeso, de 4 cm, para solución perimetral de cielorraso. (material) | 1.1 | 54.77 | 60.247 |
| mo035 | h | Oficial colocador de cielorrasos continuos con moldura. (mano de obra) | 0.257 | 363.15 | 93.330 |
| mo117 | h | Peón colocador de cielorrasos continuos con moldura. (mano de obra) | 0.257 | 242.79 | 62.397 |
| % | % | Herramientas | 2 % | 221.181 | 4.424 |
|  |  | Costes directos |  |  | 225.605 |

Residuos:
- colocación: mt09pes010 Pasta de yeso; factor de residuo 0.0053
- colocación: mt12fre010eh Fosa de yeso, de 4 cm, para solución perimetral de cielorraso; factor de residuo 0.018704

## Recursos

**mt09pes010** m³ Pasta de yeso
Datos técnicos: Coste energético 2846.250 MJ; Emisión de CO2 107.250 kg; Código LER 17 08 02; Masa del elemento 825 kg; Volumen 0.825 m3

**mt12fre010eh** m Fosa de yeso, de 4 cm, para solución perimetral de cielorraso
Datos técnicos: Coste energético 5.181 MJ; Emisión de CO2 0.231 kg; Código LER 17 08 02; Masa del elemento 1.5 kg; Volumen 0.0015 m3
Residuos:
- embalaje: re170203 Plástico. (componente de residuo); rendimiento 0.001 kg; Código LER 17 02 03; Masa del elemento 1 kg; Volumen 0.001667 m3
