# Encuentro de cielorraso continuo de placas de yeso con paramento vertical

- Propiedad del archivo: CYPE Ingenieros S.A.
- Formato: FIEBDC-3/2016
- Programa: Generador de precios de la construcción. CYPE Ingenieros, S.A.
- Fecha: 09/04/2024
- Ámbito geográfico: Uruguay
- Divisa: UYU
- Costes indirectos: 3 %
- Gastos generales: 13 %
- Beneficio industrial: 6 %
- IVA: 21 %

## R Revestimientos

### RT Cielorrasos en interiores

#### RTA Continuos, de placas de yeso

**RTA022** m Encuentro de cielorraso continuo de placas de yeso con paramento vertical.
Formación de encuentro entre el cielorraso continuo de placas de yeso y el paramento vertical, mediante la formación de junta elástica perimetral con banda de poliestireno, a la que se adosará la placa de yeso, y posterior recubrimiento con cinta de papel; dejando una separación mínima de 5 mm entre las placas y el paramento. Incluso banda de poliestireno, pasta de yeso para el relleno de las juntas y cinta de papel.
Incluye: Replanteo y trazado en el paramento. Colocación de la banda de poliestireno. Recubrimiento con cinta de papel.
Criterio de cómputo de proyecto: Longitud medida según documentación gráfica de Proyecto.
Criterio de cómputo de obra: Se medirá la longitud realmente ejecutada según especificaciones de Proyecto.

| Código | Ud | Descripción | Rendimiento | Precio | Importe |
|---|---|---|---|---|---|
| mt27wav030 | m | Cinta de papel de 5 cm de ancho. (material) | 1 | 2.64 | 2.640 |
| mt16pea020b | m² | Panel rígido de poliestireno expandido, mecanizado lateral recto, de 20 mm de espesor, resistencia térmica 0,55 m²K/W, conductividad térmica 0,036 W/(mK), para junta de dilatación. (material) | 0.02 | 77.96 | 1.559 |
| mt09pes010 | m³ | Pasta de yeso. (material) | 0.001 | 5206.79 | 5.207 |
| mo035 | h | Oficial colocador de cielorrasos continuos con moldura. (mano de obra) | 0.347 | 363.15 | 126.013 |
| mo117 | h | Peón colocador de cielorrasos continuos con moldura. (mano de obra) | 0.347 | 242.79 | 84.248 |
| % | % | Herramientas | 2 % | 219.667 | 4.393 |
|  |  | Costes directos |  |  | 224.060 |

Residuos:
- colocación: mt27wav030 Cinta de papel de 5 cm de ancho; factor de residuo 0.0440299
- colocación: mt16pea020b; factor de residuo 0.048
- colocación: mt09pes010 Pasta de yeso; factor de residuo 0.0053

## Recursos

**mt27wav030** m Cinta de papel de 5 cm de ancho
Datos técnicos: Coste energético 0.004 MJ; Emisión de CO2 0.006 kg; Código LER 20 01 01; Masa del elemento 0.0067 kg; Volumen 0.000009 m3

**mt16pea020b** m² Panel rígido de poliestireno expandido
Datos técnicos: Coste energético 57.501 MJ; Emisión de CO2 1.999 kg; Código LER 17 06 04; Masa del elemento 0.6 kg; Volumen 0.001 m3
Residuos:
- embalaje: re170203 Plástico. (componente de residuo); rendimiento 0.024 kg; Código LER 17 02 03; Masa del elemento 1 kg; Volumen 0.001667 m3

**mt09pes010** m³ Pasta de yeso
Datos técnicos: Coste energético 2846.250 MJ; Emisión de CO2 107.250 kg; Código LER 17 08 02; Masa del elemento 825 kg; Volumen 0.825 m3
