# Lavatorio sobre mesada, de arcilla refractaria

- Propiedad del archivo: CYPE Ingenieros S.A.
- Formato: FIEBDC-3/2016
- Programa: Generador de precios de la construcción. CYPE Ingenieros, S.A.
- Fecha: 09/04/2024
- Ámbito geográfico: Uruguay
- Divisa: UYU
- Costes indirectos: 3 %
- Gastos generales: 13 %
- Beneficio industrial: 6 %
- IVA: 21 %

## S Señalización y equipamiento

### SA Artefactos sanitarios

#### SAL Lavatorios

**SAL003** Ud Lavatorio sobre mesada, de arcilla refractaria.
Lavatorio circular sobre mesada, de arcilla refractaria, acabado termoesmaltado, color blanco, de 400 mm de diámetro exterior y 158 mm de altura, con válvula de desagüe de latón cromado, con sifón botella compacto para el ahorro de espacio en muebles de baño, de polipropileno color blanco. Incluso juego de fijación y silicona para sellado de juntas.
Criterio de valoración económica: El precio no incluye la mesada ni la grifería.
Incluye: Replanteo. Colocación y fijación del aparato. Montaje del desagüe. Conexión a la red de evacuación. Comprobación de su correcto funcionamiento. Sellado de juntas.
Criterio de cómputo de proyecto: Número de unidades previstas, según documentación gráfica de Proyecto.
Criterio de cómputo de obra: Se medirá el número de unidades realmente colocadas según especificaciones de Proyecto.

| Código | Ud | Descripción | Rendimiento | Precio | Importe |
|---|---|---|---|---|---|
| mt30svg010a | Ud | Lavatorio circular sobre mesada, de arcilla refractaria, acabado termoesmaltado, color blanco, de 400 mm de diámetro exterior y 158 mm de altura, con elementos de fijación y plantilla de montaje. (material) | 1 | 10643.43 | 10643.430 |
| mt30asg030a | Ud | Válvula de desagüe de latón cromado, de 50 mm de longitud. (material) | 1 | 3950.37 | 3950.370 |
| mt30asg060f | Ud | Sifón botella compacto para el ahorro de espacio en muebles de baño, de polipropileno color blanco, con salida de 40 mm de diámetro exterior, para lavatorio, con juntas y codo con tuerca de unión. (material) | 1 | 2720.11 | 2720.110 |
| mt30www005 | Ud | Cartucho de 300 ml de silicona ácida monocomponente, fungicida, para sellado de juntas en ambientes húmedos. (material) | 0.012 | 436.34 | 5.236 |
| mo008 | h | Oficial plomero. (mano de obra) | 1.381 | 373.16 | 515.334 |
| % | % | Herramientas | 2 % | 17834.480 | 356.690 |
|  |  | Costes directos |  |  | 18191.170 |

Residuos:
- colocación: mt30asg060f; factor de residuo 0.0220139
- colocación: mt30www005 Cartucho de 300 ml de silicona ácida monocomponente, fungicida, para sellado de juntas en ambientes húmedos; factor de residuo 0.06

## Recursos

**mt30asg030a** Ud Válvula de desagüe de latón cromado, de 50 mm de longitud
Datos técnicos: Coste energético 96.674 MJ; Emisión de CO2 6.551 kg
Residuos:
- embalaje: re150101 Envases de papel y cartón. (componente de residuo); rendimiento 0.072 kg; Código LER 15 01 01; Masa del elemento 1 kg; Volumen 0.001333 m3

**mt30asg060f** Ud Sifón botella compacto para el ahorro de espacio en muebles de baño
Datos técnicos: Coste energético 20.947 MJ; Emisión de CO2 1.072 kg; Código LER 17 02 03; Masa del elemento 0.216 kg; Volumen 0.00036 m3
Residuos:
- embalaje: re150101 Envases de papel y cartón; rendimiento 0.038 kg

**mt30www005** Ud Cartucho de 300 ml de silicona ácida monocomponente, fungicida, para sellado de juntas en ambientes húmedos
Datos técnicos: Coste energético 87.088 MJ; Emisión de CO2 3.667 kg; Código LER 17 09 04; Masa del elemento 0.45 kg; Volumen 0.0003 m3
Residuos:
- embalaje: re170203 Plástico. (componente de residuo); rendimiento 0.1 kg; Código LER 17 02 03; Masa del elemento 1 kg; Volumen 0.001667 m3
