# Protector de esquinas, de espuma de poliuretano de alta densidad, para interior

- Propiedad del archivo: CYPE Ingenieros S.A.
- Formato: FIEBDC-3/2016
- Programa: Generador de precios de la construcción. CYPE Ingenieros, S.A.
- Fecha: 09/04/2024
- Ámbito geográfico: Uruguay
- Divisa: UYU
- Costes indirectos: 3 %
- Gastos generales: 13 %
- Beneficio industrial: 6 %
- IVA: 21 %

## S Señalización y equipamiento

### SD Protecciones

#### SDC Protectores de esquinas

**SDC020** Ud Protector de esquinas, de espuma de poliuretano de alta densidad, para interior.
Protector de esquinas a 90°, autoadhesivo, de espuma de poliuretano de alta densidad, para interior, con alas de 70x70 mm, 10 mm de espesor y 1200 mm de longitud, con recubrimiento de PVC, color a elegir.
Incluye: Limpieza y preparación de la superficie. Replanteo. Colocación de la protección.
Criterio de cómputo de proyecto: Número de unidades previstas, según documentación gráfica de Proyecto.
Criterio de cómputo de obra: Se medirá el número de unidades realmente colocadas según especificaciones de Proyecto.

| Código | Ud | Descripción | Rendimiento | Precio | Importe |
|---|---|---|---|---|---|
| mt53pdi035a | Ud | Protector de esquinas a 90°, autoadhesivo, de espuma de poliuretano de alta densidad, para interior, con alas de 70x70 mm, 10 mm de espesor y 1200 mm de longitud, con recubrimiento de PVC, color a elegir. (material) | 1 | 783.73 | 783.730 |
| mo011 | h | Oficial montador. (mano de obra) | 0.059 | 373.16 | 22.016 |
| mo080 | h | Medio oficial montador. (mano de obra) | 0.059 | 252.15 | 14.877 |
| % | % | Herramientas | 2 % | 820.623 | 16.412 |
|  |  | Costes directos |  |  | 837.035 |

## Recursos

**mt53pdi035a** Ud Protector de esquinas a 90°
Datos técnicos: Coste energético 17.052 MJ; Emisión de CO2 0.887 kg
Residuos:
- embalaje: re150101 Envases de papel y cartón. (componente de residuo); rendimiento 0.072 kg; Código LER 15 01 01; Masa del elemento 1 kg; Volumen 0.001333 m3
