# Tope para puerta interior. Colocación en el suelo

- Propiedad del archivo: CYPE Ingenieros S.A.
- Formato: FIEBDC-3/2016
- Programa: Generador de precios de la construcción. CYPE Ingenieros, S.A.
- Fecha: 09/04/2024
- Ámbito geográfico: Uruguay
- Divisa: UYU
- Costes indirectos: 3 %
- Gastos generales: 13 %
- Beneficio industrial: 6 %
- IVA: 21 %

## S Señalización y equipamiento

### SD Protecciones

#### SDO Protectores para puertas

**SDO010** Ud Tope para puerta interior. Colocación en el suelo.
Tope para puerta interior, tipo caucho, para colocación en el suelo, color blanco, fijado mediante tornillos.
Incluye: Replanteo de los puntos de fijación. Montaje y fijación.
Criterio de cómputo de proyecto: Número de unidades previstas, según documentación gráfica de Proyecto.
Criterio de cómputo de obra: Se medirá el número de unidades realmente colocadas según especificaciones de Proyecto.

| Código | Ud | Descripción | Rendimiento | Precio | Importe |
|---|---|---|---|---|---|
| mt53pdi050cb | Ud | Tope para puerta interior, tipo caucho, para colocación en el suelo, color blanco. (material) | 1 | 51.76 | 51.760 |
| mt12ppl016 | Ud | Tornillo autorroscante protegido contra la oxidación. (material) | 1 | 1.45 | 1.450 |
| mo080 | h | Medio oficial montador. (mano de obra) | 0.059 | 252.15 | 14.877 |
| % | % | Herramientas | 2 % | 68.087 | 1.362 |
|  |  | Costes directos |  |  | 69.449 |

Residuos:
- colocación: mt12ppl016 Tornillo autorroscante protegido contra la oxidación; factor de residuo 0.00538462

## Recursos

**mt53pdi050cb** Ud Tope para puerta interior, tipo caucho, para colocación en el suelo, color blanco
Datos técnicos: Coste energético 2.284 MJ; Emisión de CO2 0.110 kg
Residuos:
- embalaje: re150101 Envases de papel y cartón. (componente de residuo); rendimiento 0.009 kg; Código LER 15 01 01; Masa del elemento 1 kg; Volumen 0.001333 m3
- embalaje: re170203 Plástico. (componente de residuo); rendimiento 0.005 kg; Código LER 17 02 03; Masa del elemento 1 kg; Volumen 0.001667 m3

**mt12ppl016** Ud Tornillo autorroscante protegido contra la oxidación
Datos técnicos: Coste energético 0.062 MJ; Emisión de CO2 0.010 kg; Código LER 17 04 05; Masa del elemento 0.0013 kg
Residuos:
- embalaje: re150101 Envases de papel y cartón; rendimiento 0.001 kg
