# Protector de manos para puerta interior, de lámina vinílica. Colocación en el marco y en la hoja de la puerta

- Propiedad del archivo: CYPE Ingenieros S.A.
- Formato: FIEBDC-3/2016
- Programa: Generador de precios de la construcción. CYPE Ingenieros, S.A.
- Fecha: 09/04/2024
- Ámbito geográfico: Uruguay
- Divisa: UYU
- Costes indirectos: 3 %
- Gastos generales: 13 %
- Beneficio industrial: 6 %
- IVA: 21 %

## S Señalización y equipamiento

### SD Protecciones

#### SDO Protectores para puertas

**SDO021** Ud Protector de manos para puerta interior, de lámina vinílica. Colocación en el marco y en la hoja de la puerta.
Protector de manos para puerta interior, de lámina vinílica transparente, flexible, de 2 mm de espesor, 2000 mm de altura y 90° de apertura, para colocar en el marco y en la hoja de la puerta, con guías laterales autoadhesivas, de aluminio.
Incluye: Replanteo. Montaje y fijación.
Criterio de cómputo de proyecto: Número de unidades previstas, según documentación gráfica de Proyecto.
Criterio de cómputo de obra: Se medirá el número de unidades realmente colocadas según especificaciones de Proyecto.

| Código | Ud | Descripción | Rendimiento | Precio | Importe |
|---|---|---|---|---|---|
| mt53pdi053o | Ud | Protector de manos para puerta interior, de lámina vinílica transparente, flexible, de 2 mm de espesor, 2000 mm de altura y 90° de apertura, para colocar en el marco y en la hoja de la puerta, con guías laterales autoadhesivas, de aluminio. (material) | 1 | 2307.47 | 2307.470 |
| mo080 | h | Medio oficial montador. (mano de obra) | 0.118 | 252.15 | 29.754 |
| % | % | Herramientas | 2 % | 2337.224 | 46.744 |
|  |  | Costes directos |  |  | 2383.968 |
