# Grifería monomando para bidé

- Propiedad del archivo: CYPE Ingenieros S.A.
- Formato: FIEBDC-3/2016
- Programa: Generador de precios de la construcción. CYPE Ingenieros, S.A.
- Fecha: 07/11/2024
- Ámbito geográfico: Uruguay
- Divisa: UYU
- Costes indirectos: 3 %
- Gastos generales: 13 %
- Beneficio industrial: 6 %
- IVA: 21 %

## S Señalización y equipamiento

### SG Griferías

#### SGE Para bidés

**SGE020** Ud Grifería monomando para bidé.
Grifería monomando formada por grifo mezclador monomando de repisa para bidé, de latón, acabado cromado, con cartucho cerámico, aireador y sin desagüe automático. Incluso elementos de conexión, enlaces de alimentación flexibles de 3/8" de diámetro y 350 mm de longitud, válvula de retención y dos llaves de paso.
Incluye: Replanteo. Colocación. Conexionado. Comprobación de su correcto funcionamiento.
Criterio de cómputo de proyecto: Número de unidades previstas, según documentación gráfica de Proyecto.
Criterio de cómputo de obra: Se medirá el número de unidades realmente colocadas según especificaciones de Proyecto.

| Código | Ud | Descripción | Rendimiento | Precio | Importe |
|---|---|---|---|---|---|
| mt31gma010ma | Ud | Grifo mezclador monomando de repisa para bidé, de latón, acabado cromado, con cartucho cerámico, aireador y sin desagüe automático, incluso elementos de conexión, enlaces de alimentación flexibles de 3/8" de diámetro y 350 mm de longitud, válvula de retención y dos llaves de paso. (material) | 1 | 3850.76 | 3850.760 |
| mt37www010 | Ud | Material auxiliar para instalaciones de plomería. (material) | 1 | 49.27 | 49.270 |
| mo008 | h | Oficial plomero. (mano de obra) | 0.628 | 387.56 | 243.388 |
| % | % | Herramientas | 2 % | 4143.418 | 82.868 |
|  |  | Costes directos |  |  | 4226.286 |
