# Grifería temporizada para inodoro

- Propiedad del archivo: CYPE Ingenieros S.A.
- Formato: FIEBDC-3/2016
- Programa: Generador de precios de la construcción. CYPE Ingenieros, S.A.
- Fecha: 09/04/2024
- Ámbito geográfico: Uruguay
- Divisa: UYU
- Costes indirectos: 3 %
- Gastos generales: 13 %
- Beneficio industrial: 6 %
- IVA: 21 %

## S Señalización y equipamiento

### SG Griferías

#### SGI Para inodoros

**SGI010** Ud Grifería temporizada para inodoro.
Grifería temporizada, instalación vista formada por fluxor para inodoro, de latón cromado, con tiempo de flujo de 7 segundos, caudal de 1,5 l/s, conexión macho para la entrada de agua de 3/4". Incluso elementos de conexión y una llave de paso.
Incluye: Replanteo. Colocación. Conexionado. Comprobación de su correcto funcionamiento.
Criterio de cómputo de proyecto: Número de unidades previstas, según documentación gráfica de Proyecto.
Criterio de cómputo de obra: Se medirá el número de unidades realmente colocadas según especificaciones de Proyecto.

| Código | Ud | Descripción | Rendimiento | Precio | Importe |
|---|---|---|---|---|---|
| mt31gmp400ab | Ud | Fluxor para inodoro, de latón cromado, con tiempo de flujo de 7 segundos, caudal de 1,5 l/s, conexión macho para la entrada de agua de 3/4"; incluso elementos de conexión y una llave de paso. (material) | 1 | 3717.65 | 3717.650 |
| mt31gmp500a | Ud | Tubo de descarga, de 520x200 mm y 28 mm de diámetro. (material) | 1 | 1501.14 | 1501.140 |
| mt37www010 | Ud | Material auxiliar para instalaciones de plomería. (material) | 1 | 49.08 | 49.080 |
| mo008 | h | Oficial plomero. (mano de obra) | 0.628 | 373.16 | 234.344 |
| % | % | Herramientas | 2 % | 5502.214 | 110.044 |
|  |  | Costes directos |  |  | 5612.258 |
