# Escobillero para baño. Fijación al perfil decorativo

- Propiedad del archivo: CYPE Ingenieros S.A.
- Formato: FIEBDC-3/2016
- Programa: Generador de precios de la construcción. CYPE Ingenieros, S.A.
- Fecha: 07/11/2024
- Ámbito geográfico: Uruguay
- Divisa: UYU
- Costes indirectos: 3 %
- Gastos generales: 13 %
- Beneficio industrial: 6 %
- IVA: 21 %

## S Señalización y equipamiento

### SM Baños

#### SMA Accesorios

**SMA033** Ud Escobillero para baño. Fijación al perfil decorativo.
Escobillero para baño, sobre soporte de vidrio color blanco crema. Fijación al perfil decorativo.
Criterio de valoración económica: El precio no incluye el perfil decorativo.
Incluye: Replanteo. Colocación.
Criterio de cómputo de proyecto: Número de unidades previstas, según documentación gráfica de Proyecto.
Criterio de cómputo de obra: Se medirá el número de unidades realmente colocadas según especificaciones de Proyecto.

| Código | Ud | Descripción | Rendimiento | Precio | Importe |
|---|---|---|---|---|---|
| mt31sch130a | Ud | Escobillero para baño, sobre soporte de vidrio color blanco crema, para colgar del perfil decorativo. (material) | 1 | 23922.79 | 23922.790 |
| mo107 | h | Medio oficial plomero. (mano de obra) | 0.126 | 261.38 | 32.934 |
| % | % | Herramientas | 2 % | 23955.724 | 479.114 |
|  |  | Costes directos |  |  | 24434.838 |
