# Dispensador de papel higiénico

- Propiedad del archivo: CYPE Ingenieros S.A.
- Formato: FIEBDC-3/2016
- Programa: Generador de precios de la construcción. CYPE Ingenieros, S.A.
- Fecha: 09/04/2024
- Ámbito geográfico: Uruguay
- Divisa: UYU
- Costes indirectos: 3 %
- Gastos generales: 13 %
- Beneficio industrial: 6 %
- IVA: 21 %

## S Señalización y equipamiento

### SM Baños

#### SME Dispensadores de papel

**SME010** Ud Dispensador de papel higiénico.
Portarrollos de papel higiénico, doméstico, de 125x130x125 mm, con disposición mural, carcasa de acero inoxidable AISI 304 con acabado cromado.
Incluye: Replanteo. Colocación y fijación.
Criterio de cómputo de proyecto: Número de unidades previstas, según documentación gráfica de Proyecto.
Criterio de cómputo de obra: Se medirá el número de unidades realmente colocadas según especificaciones de Proyecto.

| Código | Ud | Descripción | Rendimiento | Precio | Importe |
|---|---|---|---|---|---|
| mt31abp053a | Ud | Portarrollos de papel higiénico, doméstico, de 125x130x125 mm, con disposición mural, carcasa de acero inoxidable AISI 304 con acabado cromado. (material) | 1 | 2674.96 | 2674.960 |
| mo107 | h | Medio oficial plomero. (mano de obra) | 0.188 | 251.66 | 47.312 |
| % | % | Herramientas | 2 % | 2722.272 | 54.445 |
|  |  | Costes directos |  |  | 2776.717 |
