# Mesada de aglomerado de cuarzo

- Propiedad del archivo: CYPE Ingenieros S.A.
- Formato: FIEBDC-3/2016
- Programa: Generador de precios de la construcción. CYPE Ingenieros, S.A.
- Fecha: 07/11/2024
- Ámbito geográfico: Uruguay
- Divisa: UYU
- Costes indirectos: 3 %
- Gastos generales: 13 %
- Beneficio industrial: 6 %
- IVA: 21 %

## S Señalización y equipamiento

### SN Mesadas

#### SNA De aglomerado de cuarzo

**SNA010** Ud Mesada de aglomerado de cuarzo.
Mesada de aglomerado de cuarzo blanco, acabado pulido, de 350 cm de longitud, 60 cm de ancho y 2 cm de espesor, canto simple recto, con los bordes ligeramente biselados, formación de 1 hueco con sus cantos pulidos, y copete perimetral de 5 cm de altura y 2 cm de espesor, con el borde recto. Incluso replanteo; soportes y anclajes de acero galvanizado; resolución de esquinas, ángulos, cantos y remates; uniones entre piezas y encuentros con paramentos, sellados con silicona; nivelado y acuñado; eliminación de restos y limpieza.
Incluye: Replanteo y trazado de la mesada. Colocación y fijación de los soportes y anclajes. Colocación, ajuste y fijación de las piezas que componen la mesada. Colocación de copete perimetral.
Criterio de cómputo de proyecto: Número de unidades previstas, según documentación gráfica de Proyecto. No se han duplicado esquinas en el metraje de la longitud de la mesada.
Criterio de cómputo de obra: Se medirá el número de unidades realmente ejecutadas según especificaciones de Proyecto.

| Código | Ud | Descripción | Rendimiento | Precio | Importe |
|---|---|---|---|---|---|
| mt19egl020a | m² | Mesada de aglomerado de cuarzo blanco, acabado pulido, de 2 cm de espesor. (material) | 2.275 | 3007.43 | 6841.903 |
| mt19ewa030aaa | m | Formación de canto simple recto con los bordes ligeramente biselados, en mesada de piedra natural. (material) | 4.7 | 175.52 | 824.944 |
| mt19ewa040a | m | Formación de canto recto en copete de piedra natural, para el encuentro entre la mesada y el paramento vertical. (material) | 3.5 | 175.52 | 614.320 |
| mt19ewa010j | Ud | Formación de hueco con los cantos pulidos, en mesada de cuarzo sintético. (material) | 1 | 1371.36 | 1371.360 |
| mt19ewa020 | Ud | Material auxiliar para anclaje de mesada. (material) | 3.5 | 372.11 | 1302.385 |
| mt19egl025 | l | Masilla tixotrópica, de color a elegir, de alta durabilidad y estabilidad de color tras el endurecimiento, para aplicar como material de rejuntado de elementos de aglomerado de cuarzo. (material) | 0.047 | 851.29 | 40.011 |
| mo011 | h | Oficial montador. (mano de obra) | 4.725 | 387.56 | 1831.221 |
| mo080 | h | Medio oficial montador. (mano de obra) | 4.965 | 261.88 | 1300.234 |
| % | % | Herramientas | 2 % | 14126.378 | 282.528 |
|  |  | Costes directos |  |  | 14408.906 |

Residuos:
- colocación: mt19egl020a Mesada de aglomerado de cuarzo blanco, acabado pulido, de 2 cm de espesor; factor de residuo 0.0248239
- colocación: mt19egl025; factor de residuo 0.03

## Recursos

**mt19egl020a** m² Mesada de aglomerado de cuarzo blanco, acabado pulido, de 2 cm de espesor
Datos técnicos: Coste energético 890.260 MJ; Emisión de CO2 45.903 kg; Código LER 17 09 04; Masa del elemento 45.9 kg; Volumen 0.0306 m3
Residuos:
- embalaje: re170201 Madera. (componente de residuo); rendimiento 0.014 kg; Código LER 17 02 01; Masa del elemento 1 kg; Volumen 0.000909 m3
- embalaje: re170203 Plástico. (componente de residuo); rendimiento 0.006 kg; Código LER 17 02 03; Masa del elemento 1 kg; Volumen 0.001667 m3

**mt19egl025** l Masilla tixotrópica
Datos técnicos: Coste energético 188.063 MJ; Emisión de CO2 9.133 kg; Código LER 17 09 04; Masa del elemento 1.3 kg; Volumen 0.000867 m3
Residuos:
- embalaje: re150104 Envases metálicos. (componente de residuo); rendimiento 0.064 kg; Código LER 15 01 04; Masa del elemento 1 kg; Volumen 0.001667 m3
