# Banco de madera para vestuario

- Propiedad del archivo: CYPE Ingenieros S.A.
- Formato: FIEBDC-3/2016
- Programa: Generador de precios de la construcción. CYPE Ingenieros, S.A.
- Fecha: 09/04/2024
- Ámbito geográfico: Uruguay
- Divisa: UYU
- Costes indirectos: 3 %
- Gastos generales: 13 %
- Beneficio industrial: 6 %
- IVA: 21 %

## S Señalización y equipamiento

### SV Vestuarios

#### SVB Bancos

**SVB010** Ud Banco de madera para vestuario.
Banco para vestuario con respaldo, perchero, estante inferior y estante superior, de 1000 mm de longitud, 380 mm de profundidad y 1810 mm de altura, formado por asiento de tres tablas, respaldo de una tabla, perchero de una tabla con tres perchas metálicas, mueble aéreo de cocina de una tabla y zapatero de dos tablas, de madera barnizada de pino de Flandes, de 90x20 mm de sección, fijados a una estructura tubular de acero, de 35x35 mm de sección, pintada con resina de epoxi/poliéster color blanco. Incluso accesorios de montaje y elementos de anclaje a paramento vertical. Totalmente montado.
Incluye: Replanteo. Montaje, colocación y fijación del banco.
Criterio de cómputo de proyecto: Número de unidades previstas, según documentación gráfica de Proyecto.
Criterio de cómputo de obra: Se medirá el número de unidades realmente colocadas según especificaciones de Proyecto.

| Código | Ud | Descripción | Rendimiento | Precio | Importe |
|---|---|---|---|---|---|
| mt45bvg060a | Ud | Banco para vestuario con respaldo, perchero, estante inferior y estante superior, de 1000 mm de longitud, 380 mm de profundidad y 1810 mm de altura, formado por asiento de tres tablas, respaldo de una tabla, perchero de una tabla con tres perchas metálicas, mueble aéreo de cocina de una tabla y zapatero de dos tablas, de madera barnizada de pino de Flandes, de 90x20 mm de sección, fijados a una estructura tubular de acero, de 35x35 mm de sección, pintada con resina de epoxi/poliéster color blanco, incluso accesorios de montaje y elementos de anclaje a paramento vertical. (material) | 1 | 5099.58 | 5099.580 |
| mo011 | h | Oficial montador. (mano de obra) | 0.251 | 373.16 | 93.663 |
| mo080 | h | Medio oficial montador. (mano de obra) | 0.251 | 252.15 | 63.290 |
| % | % | Herramientas | 2 % | 5256.533 | 105.131 |
|  |  | Costes directos |  |  | 5361.664 |

## Recursos

**mt45bvg060a** Ud Banco para vestuario con respaldo
Datos técnicos: Coste energético 617.071 MJ; Emisión de CO2 -4.053 kg
Residuos:
- embalaje: re150101 Envases de papel y cartón. (componente de residuo); rendimiento 0.509 kg; Código LER 15 01 01; Masa del elemento 1 kg; Volumen 0.001333 m3
