# Locker de tablero fenólico HPL

- Propiedad del archivo: CYPE Ingenieros S.A.
- Formato: FIEBDC-3/2016
- Programa: Generador de precios de la construcción. CYPE Ingenieros, S.A.
- Fecha: 07/11/2024
- Ámbito geográfico: Uruguay
- Divisa: UYU
- Costes indirectos: 3 %
- Gastos generales: 13 %
- Beneficio industrial: 6 %
- IVA: 21 %

## S Señalización y equipamiento

### SV Vestuarios

#### SVT Lockers

**SVT020** Ud Locker de tablero fenólico HPL.
Locker modular para vestuario, de 400 mm de ancho, 500 mm de profundidad y 1800 mm de altura, de tablero fenólico HPL, color a elegir formada por dos puertas de 900 mm de altura y 13 mm de espesor, laterales, estantes, techo, división y suelo de 10 mm de espesor, y fondo perforado para ventilación de 3 mm de espesor. Incluso elementos de fijación, patas regulables de PVC, cerraduras de resbalón, llaves, placas de numeración, bisagras antivandálicas de acero inoxidable y barras para colgar de aluminio con colgadores antideslizantes de ABS. Totalmente montada.
Incluye: Replanteo. Colocación, nivelación y fijación del locker.
Criterio de cómputo de proyecto: Número de unidades previstas, según documentación gráfica de Proyecto.
Criterio de cómputo de obra: Se medirá el número de unidades realmente colocadas según especificaciones de Proyecto.

| Código | Ud | Descripción | Rendimiento | Precio | Importe |
|---|---|---|---|---|---|
| mt45tvg020b | Ud | Locker modular para vestuario, de 400 mm de ancho, 500 mm de profundidad y 1800 mm de altura, de tablero fenólico HPL, color a elegir formada por dos puertas de 900 mm de altura y 13 mm de espesor, laterales, estantes, techo, división y suelo de 10 mm de espesor, y fondo perforado para ventilación de 3 mm de espesor, incluso patas regulables de PVC, cerraduras de resbalón, llaves, placas de numeración, bisagras antivandálicas de acero inoxidable y barras para colgar de aluminio con colgadores antideslizantes de ABS. (material) | 1 | 7547.49 | 7547.490 |
| mo011 | h | Oficial montador. (mano de obra) | 0.251 | 387.56 | 97.278 |
| mo080 | h | Medio oficial montador. (mano de obra) | 0.251 | 261.88 | 65.732 |
| % | % | Herramientas | 2 % | 7710.500 | 154.210 |
|  |  | Costes directos |  |  | 7864.710 |

## Recursos

**mt45tvg020b** Ud Locker modular para vestuario
Datos técnicos: Coste energético 1358.800 MJ; Emisión de CO2 58.098 kg
Residuos:
- embalaje: re150101 Envases de papel y cartón. (componente de residuo); rendimiento 0.516 kg; Código LER 15 01 01; Masa del elemento 1 kg; Volumen 0.001333 m3
