# Buzón individual para exterior

- Propiedad del archivo: CYPE Ingenieros S.A.
- Formato: FIEBDC-3/2016
- Programa: Generador de precios de la construcción. CYPE Ingenieros, S.A.
- Fecha: 09/04/2024
- Ámbito geográfico: Uruguay
- Divisa: UYU
- Costes indirectos: 3 %
- Gastos generales: 13 %
- Beneficio industrial: 6 %
- IVA: 21 %

## S Señalización y equipamiento

### SZ Zonas comunes

#### SZB Zaguanes

**SZB015** Ud Buzón individual para exterior.
Buzón exterior, cuerpo y puerta de acero inoxidable AISI 304 acabado mate, con apertura hacia abajo, de 360x100x275 mm, fijado a paramento. Incluso tornillería de fijación y de unión, tarjetero, cerradura y llaves.
Incluye: Replanteo. Fijación en paramento mediante elementos de anclaje.
Criterio de cómputo de proyecto: Número de unidades previstas, según documentación gráfica de Proyecto.
Criterio de cómputo de obra: Se medirá el número de unidades realmente colocadas según especificaciones de Proyecto.

| Código | Ud | Descripción | Rendimiento | Precio | Importe |
|---|---|---|---|---|---|
| mt45btv315i | Ud | Buzón exterior, cuerpo y puerta de acero inoxidable AISI 304 acabado mate, con apertura hacia abajo, de 360x100x275 mm, con tornillería de fijación y de unión, tarjetero, cerradura y llaves. (material) | 1 | 1592.39 | 1592.390 |
| mo080 | h | Medio oficial montador. (mano de obra) | 0.118 | 252.15 | 29.754 |
| % | % | Herramientas | 2 % | 1622.144 | 32.443 |
|  |  | Costes directos |  |  | 1654.587 |

## Recursos

**mt45btv315i** Ud Buzón exterior, cuerpo y puerta de acero inoxidable AISI 304 acabado mate
Datos técnicos: Coste energético 0.018 MJ; Emisión de CO2 0.028 kg
Residuos:
- embalaje: re150101 Envases de papel y cartón. (componente de residuo); rendimiento 0.033 kg; Código LER 15 01 01; Masa del elemento 1 kg; Volumen 0.001333 m3
