# Entrada prefabricada de hormigón masivo

- Propiedad del archivo: CYPE Ingenieros S.A.
- Formato: FIEBDC-3/2016
- Programa: Generador de precios de la construcción. CYPE Ingenieros, S.A.
- Fecha: 09/04/2024
- Ámbito geográfico: Uruguay
- Divisa: UYU
- Costes indirectos: 3 %
- Gastos generales: 13 %
- Beneficio industrial: 6 %
- IVA: 21 %

## U Urbanización interior del lote

### UA Alcantarillado

#### UAP Pozos de registro

**UAP011** Ud Entrada prefabricada de hormigón masivo.
Entrada de elementos prefabricados de hormigón masivo, de 1,00 m de diámetro interior y de 3,1 m de altura útil interior, formada por: solera de 25 cm de espesor de hormigón armado H-35, clase de exposición ambiental A2+Q2, tamaño máximo del agregado 19,0 mm, consistencia muy plástica ligeramente armada con malla electrosoldada R 335 150x250 mm de acero AM 500 N; base prefabricada de hormigón masivo, de 125x125x100 cm, con dos orificios de 30 cm de diámetro para conexión de colectoras, de 100 cm de diámetro interior, con unión rígida machihembrada con junta de goma, resistencia a compresión mayor de 250 kg/cm²; anillo prefabricado de hormigón masivo, para entrada, con unión rígida machihembrada con junta de goma, de 100 cm de diámetro interior y 100 cm de altura, resistencia a compresión mayor de 250 kg/cm²; anillo prefabricado de hormigón masivo, con unión rígida machihembrada con junta de goma, de 100 cm de diámetro interior y 50 cm de altura, resistencia a compresión mayor de 250 kg/cm²; cono asimétrico prefabricado de hormigón masivo, con unión rígida machihembrada con junta de goma, de 100 a 60 cm de diámetro interior y 60 cm de altura, resistencia a compresión mayor de 250 kg/cm² y losa alrededor de la boca del cono de 150x150 cm y 20 cm de espesor de hormigón masivo H-35, clase de exposición ambiental A1+Q2, tamaño máximo del agregado 19,0 mm, consistencia muy plástica; con cierre de tapa circular con bloqueo y marco de fundición carga de rotura 400 kN, instalada en calzadas de calles, incluyendo las peatonales, o zonas de estacionamiento para todo tipo de vehículos. Incluso hormigón masivo H-35, clase de exposición ambiental A1+Q2, tamaño máximo del agregado 19,0 mm, consistencia muy plástica para formación de canal en el fondo de la entrada y lubricante para montaje.
Criterio de valoración económica: El precio incluye los equipos y la maquinaria necesarios para el desplazamiento y la disposición en obra de los elementos, pero no incluye la excavación ni el relleno del trasdós.
Incluye: Replanteo. Colocación de la malla electrosoldada. Vertido y compactación del hormigón en formación de solera. Montaje. Formación del canal en el fondo de la entrada. Conexionado de las colectoras a la entrada. Colocación de los escalones. Vertido y compactación del hormigón para formación de la losa alrededor de la boca del cono. Colocación de marco, tapa de registro y accesorios. Comprobación de su correcto funcionamiento.
Criterio de cómputo de proyecto: Número de unidades previstas, según documentación gráfica de Proyecto.
Criterio de cómputo de obra: Se medirá el número de unidades realmente ejecutadas según especificaciones de Proyecto.

| Código | Ud | Descripción | Rendimiento | Precio | Importe |
|---|---|---|---|---|---|
| mt10haf070jqc | m³ | Hormigón H-35, clase de exposición ambiental A2+Q2, tamaño máximo del agregado 19 mm, consistencia muy plástica, premezclado, según CIRSOC 201 2005. (material) | 0.675 | 7674.14 | 5180.045 |
| mt07ame080iwc | m² | Malla electrosoldada R 335 separación 150x250 mm, con alambres longitudinales de 8 mm de diámetro y alambres transversales de 5,0 mm de diámetro, acero AM 500 N, según IRAM-IAS U 500-06. (material) | 2.25 | 296.62 | 667.395 |
| mt10hmf080we | m³ | Hormigón masivo H-35, clase de exposición ambiental A1+Q2, tamaño máximo del agregado 19 mm, consistencia muy plástica, premezclado, según CIRSOC 201 2005. (material) | 0.495 | 7555.96 | 3740.200 |
| mt46phm005a | Ud | Base prefabricada de hormigón masivo, de 125x125x100 cm, con dos orificios de 30 cm de diámetro para conexión de colectoras, de 100 cm de diámetro interior, con unión rígida machihembrada con junta de goma, resistencia a compresión mayor de 250 kg/cm² para formación de entrada. (material) | 1 | 5721.46 | 5721.460 |
| mt46phm011b | Ud | Anillo prefabricado de hormigón masivo, para entrada, con unión rígida machihembrada con junta de goma, de 100 cm de diámetro interior y 100 cm de altura, resistencia a compresión mayor de 250 kg/cm². (material) | 1 | 1952.23 | 1952.230 |
| mt46phm010b | Ud | Anillo prefabricado de hormigón masivo, con unión rígida machihembrada con junta de goma, de 100 cm de diámetro interior y 50 cm de altura, resistencia a compresión mayor de 250 kg/cm², para formación de entrada. (material) | 1 | 1372.8 | 1372.800 |
| mt46phm020b | Ud | Cono asimétrico prefabricado de hormigón masivo, con unión rígida machihembrada con junta de goma, de 100 a 60 cm de diámetro interior y 60 cm de altura, resistencia a compresión mayor de 250 kg/cm², para formación de entrada. (material) | 1 | 1939.05 | 1939.050 |
| mt46thb110b | kg | Lubricante para unión con junta elástica, en pozos de registro prefabricados. (material) | 0.009 | 97.54 | 0.878 |
| mt46tpr010q | Ud | Tapa circular con bloqueo mediante tres pestañas y marco de fundición dúctil de 850 mm de diámetro exterior y 100 mm de altura, paso libre de 600 mm, para entrada, carga de rotura 400 kN. Tapa revestida con pintura bituminosa y marco provisto de junta de insonorización de polietileno y dispositivo antirrobo. (material) | 1 | 3987.68 | 3987.680 |
| mt46phm050 | Ud | Escalón de polipropileno conformado en U, para entrada, de 330x160 mm, sección transversal de D=25 mm. (material) | 9 | 161.24 | 1451.160 |
| mq04cag010a | h | Camión con grúa de hasta 6 t. (maquinaria) | 0.696 | 1721.88 | 1198.428 |
| mo041 | h | Oficial mampostero de construcción de obra civil. (mano de obra) | 4.771 | 363.15 | 1732.589 |
| mo087 | h | Medio oficial mampostero de construcción de obra civil. (mano de obra) | 2.385 | 252.15 | 601.378 |
| % | % | Herramientas | 2 % | 29545.293 | 590.906 |
|  |  | Costes directos |  |  | 30136.199 |

Residuos:
- colocación: mt07ame080iwc; factor de residuo 0.0075
- colocación: mt46phm005a; factor de residuo 0.0083
- colocación: mt46phm011b; factor de residuo 0.0083
- colocación: mt46phm010b; factor de residuo 0.0083
- colocación: mt46phm020b; factor de residuo 0.0083

## Recursos

**mt10haf070jqc** m³ Hormigón H-35, clase de exposición ambiental A2+Q2
Datos técnicos: Coste energético 2208.000 MJ; Emisión de CO2 253.000 kg; Código LER 17 01 01; Masa del elemento 2300 kg; Volumen 1.533333 m3

**mt07ame080iwc** m² Malla electrosoldada R 335 separación 150x250 mm
Datos técnicos: Coste energético 33.127 MJ; Emisión de CO2 1.719 kg; Código LER 17 04 05; Masa del elemento 3.37 kg; Volumen 0.001605 m3

**mt10hmf080we** m³ Hormigón masivo H-35
Datos técnicos: Coste energético 2208.000 MJ; Emisión de CO2 253.000 kg; Código LER 17 01 01; Masa del elemento 2300 kg; Volumen 1.533333 m3

**mt46phm005a** Ud Base prefabricada de hormigón masivo
Datos técnicos: Coste energético 1230.394 MJ; Emisión de CO2 161.192 kg; Código LER 17 01 01; Masa del elemento 1240 kg; Volumen 0.826667 m3
Residuos:
- embalaje: re170201 Madera. (componente de residuo); rendimiento 0.017 kg; Código LER 17 02 01; Masa del elemento 1 kg; Volumen 0.000909 m3
- embalaje: re170203 Plástico. (componente de residuo); rendimiento 0.005 kg; Código LER 17 02 03; Masa del elemento 1 kg; Volumen 0.001667 m3

**mt46phm011b** Ud Anillo prefabricado de hormigón masivo
Datos técnicos: Coste energético 776.974 MJ; Emisión de CO2 101.652 kg; Código LER 17 01 01; Masa del elemento 782 kg; Volumen 0.521333 m3
Residuos:
- embalaje: re170201 Madera; rendimiento 0.017 kg
- embalaje: re170203 Plástico; rendimiento 0.005 kg

**mt46phm010b** Ud Anillo prefabricado de hormigón masivo
Datos técnicos: Coste energético 347.314 MJ; Emisión de CO2 45.232 kg; Código LER 17 01 01; Masa del elemento 348 kg; Volumen 0.232 m3
Residuos:
- embalaje: re170201 Madera; rendimiento 0.017 kg
- embalaje: re170203 Plástico; rendimiento 0.005 kg

**mt46phm020b** Ud Cono asimétrico prefabricado de hormigón masivo
Datos técnicos: Coste energético 461.164 MJ; Emisión de CO2 60.182 kg; Código LER 17 01 01; Masa del elemento 463 kg; Volumen 0.308667 m3
Residuos:
- embalaje: re170201 Madera; rendimiento 0.017 kg
- embalaje: re170203 Plástico; rendimiento 0.005 kg

**mt46tpr010q** Ud Tapa circular con bloqueo mediante tres pestañas y marco de fundición dúctil de 850 mm de diámetro exterior y 100 mm de
Datos técnicos: Coste energético 1381.150 MJ; Emisión de CO2 86.132 kg
Residuos:
- embalaje: re150101 Envases de papel y cartón. (componente de residuo); rendimiento 0.074 kg; Código LER 15 01 01; Masa del elemento 1 kg; Volumen 0.001333 m3

**mt46phm050** Ud Escalón de polipropileno conformado en U, para entrada, de 330x160 mm, sección transversal de D=25 mm
Datos técnicos: Coste energético 14.190 MJ; Emisión de CO2 0.650 kg
Residuos:
- embalaje: re150101 Envases de papel y cartón; rendimiento 0.076 kg
