# Despedregado del terreno

- Propiedad del archivo: CYPE Ingenieros S.A.
- Formato: FIEBDC-3/2016
- Programa: Generador de precios de la construcción. CYPE Ingenieros, S.A.
- Fecha: 09/04/2024
- Ámbito geográfico: Uruguay
- Divisa: UYU
- Costes indirectos: 3 %
- Gastos generales: 13 %
- Beneficio industrial: 6 %
- IVA: 21 %

## U Urbanización interior del lote

### UJ Jardinería

#### UJA Preparación del terreno

**UJA030** m² Despedregado del terreno.
Despedregado del terreno compacto, con medios mecánicos, mediante tractor agrícola equipado con despedregador con tolva.
Criterio de valoración económica: El precio no incluye el transporte.
Incluye: Recogida de piedras. Carga de las piedras sobre camión o contenedor.
Criterio de cómputo de proyecto: Superficie medida en proyección horizontal, según documentación gráfica de Proyecto.
Criterio de cómputo de obra: Se medirá, en proyección horizontal, la superficie realmente ejecutada según especificaciones de Proyecto.

| Código | Ud | Descripción | Rendimiento | Precio | Importe |
|---|---|---|---|---|---|
| mq09tra030 | h | Tractor agrícola, de 44 kW de potencia, equipado con despedregador con tolva, de 1,6 a 2,6 m de ancho de trabajo. (maquinaria) | 0.009 | 1497.29 | 13.476 |
| % | % | Herramientas | 2 % | 13.476 | 0.270 |
|  |  | Costes directos |  |  | 13.746 |
