# Abonado de fondo

- Propiedad del archivo: CYPE Ingenieros S.A.
- Formato: FIEBDC-3/2016
- Programa: Generador de precios de la construcción. CYPE Ingenieros, S.A.
- Fecha: 07/11/2024
- Ámbito geográfico: Uruguay
- Divisa: UYU
- Costes indirectos: 3 %
- Gastos generales: 13 %
- Beneficio industrial: 6 %
- IVA: 21 %

## U Urbanización interior del lote

### UJ Jardinería

#### UJA Preparación del terreno

**UJA060** m² Abonado de fondo.
Abonado de fondo de terreno suelto con abono mineral sólido de liberación rápida, extendido con medios mecánicos, mediante tractor agrícola equipado con abonadora, con un rendimiento de 0,05 kg/m², procurando un reparto uniforme.
Incluye: Humectación previa del terreno. Abonado del terreno. Señalización y protección del terreno abonado.
Criterio de cómputo de proyecto: Superficie medida en proyección horizontal, según documentación gráfica de Proyecto.
Criterio de cómputo de obra: Se medirá, en proyección horizontal, la superficie realmente ejecutada según especificaciones de Proyecto.

| Código | Ud | Descripción | Rendimiento | Precio | Importe |
|---|---|---|---|---|---|
| mt08aaa010a | m³ | Agua. (material) | 0.005 | 46.22 | 0.231 |
| mt48tif030a | kg | Abono mineral sólido, de liberación rápida. (material) | 0.05 | 73.95 | 3.698 |
| mq09tra040 | h | Tractor agrícola, de 44 kW de potencia, equipado con abonadora. (maquinaria) | 0.001 | 1060.52 | 1.061 |
| mo086 | h | Medio oficial jardinero. (mano de obra) | 0.001 | 261.88 | 0.262 |
| % | % | Herramientas | 2 % | 5.252 | 0.105 |
|  |  | Costes directos |  |  | 5.357 |

Residuos:
- colocación: mt48tif030a Abono mineral sólido, de liberación rápida; factor de residuo 0.047217

## Recursos

**mt08aaa010a** m³ Agua
Datos técnicos: Coste energético 60.000 MJ; Emisión de CO2 30.000 kg

**mt48tif030a** kg Abono mineral sólido, de liberación rápida
Datos técnicos: Coste energético 30.291 MJ; Emisión de CO2 3.674 kg; Código LER 06 10 99; Masa del elemento 1 kg; Volumen 0.001111 m3
Residuos:
- embalaje: re170203 Plástico. (componente de residuo); rendimiento 0.003 kg; Código LER 17 02 03; Masa del elemento 1 kg; Volumen 0.001667 m3
