# Plantación de árbol

- Propiedad del archivo: CYPE Ingenieros S.A.
- Formato: FIEBDC-3/2016
- Programa: Generador de precios de la construcción. CYPE Ingenieros, S.A.
- Fecha: 09/04/2024
- Ámbito geográfico: Uruguay
- Divisa: UYU
- Costes indirectos: 3 %
- Gastos generales: 13 %
- Beneficio industrial: 6 %
- IVA: 21 %

## U Urbanización interior del lote

### UJ Jardinería

#### UJP Suministro y plantación de especies

**UJP010** Ud Plantación de árbol.
Plantación de Palmera de abanicos (Washingtonia robusta) de procedencia nacional, de 4 a 5 m de altura, en hoyo de 200x200x125 cm realizado con medios mecánicos; suministro con cepellón. Incluso tierra vegetal cribada y substratos vegetales fertilizados.
Incluye: Laboreo y preparación del terreno con medios mecánicos. Abonado del terreno. Plantación. Colocación de tutor. Primer riego.
Criterio de cómputo de proyecto: Número de unidades previstas, según documentación gráfica de Proyecto.
Criterio de cómputo de obra: Se medirá el número de unidades realmente ejecutadas según especificaciones de Proyecto.

| Código | Ud | Descripción | Rendimiento | Precio | Importe |
|---|---|---|---|---|---|
| mt48epp010f | Ud | Palmera de abanicos (Washingtonia robusta) de procedencia nacional, de 4 a 5 m de altura; suministro con cepellón. (material) | 1 | 13800.59 | 13800.590 |
| mt48tie030a | m³ | Tierra vegetal cribada, suministrada a granel. (material) | 0.3 | 726.83 | 218.049 |
| mt48tie020 | kg | Abono mineral complejo NPK 15-15-15. (material) | 35 | 25.3 | 885.500 |
| mt08aaa010a | m³ | Agua. (material) | 0.15 | 46 | 6.900 |
| mq01exn020a | h | Retroexcavadora hidráulica sobre neumáticos, de 105 kW. (maquinaria) | 4.637 | 1613.94 | 7483.840 |
| mq04dua020b | h | Dumper de descarga frontal de 2 t de carga útil. (maquinaria) | 0.29 | 322.79 | 93.609 |
| mq04cag010b | h | Camión con grúa de hasta 10 t. (maquinaria) | 0.927 | 1949.95 | 1807.604 |
| mo040 | h | Oficial jardinero. (mano de obra) | 4.297 | 363.15 | 1560.456 |
| mo115 | h | Peón jardinero. (mano de obra) | 5.524 | 242.79 | 1341.172 |
| % | % | Herramientas | 2 % | 27197.720 | 543.954 |
|  |  | Costes directos |  |  | 27741.674 |

Residuos:
- colocación: mt48tie030a Tierra vegetal cribada, suministrada a granel; factor de residuo 0.003
- colocación: mt48tie020 Abono mineral complejo NPK 15-15-15; factor de residuo 0.055

## Recursos

**mt48tie030a** m³ Tierra vegetal cribada, suministrada a granel
Datos técnicos: Coste energético 151.700 MJ; Emisión de CO2 8.200 kg; Código LER 17 05 04; Masa del elemento 2050 kg; Volumen 1.28125 m3

**mt48tie020** kg Abono mineral complejo NPK 15-15-15
Datos técnicos: Coste energético 30.291 MJ; Emisión de CO2 3.674 kg; Código LER 06 10 99; Masa del elemento 1 kg; Volumen 0.001111 m3
Residuos:
- embalaje: re170203 Plástico. (componente de residuo); rendimiento 0.003 kg; Código LER 17 02 03; Masa del elemento 1 kg; Volumen 0.001667 m3

**mt08aaa010a** m³ Agua
Datos técnicos: Coste energético 60.000 MJ; Emisión de CO2 30.000 kg
