# Cerramiento natural

- Propiedad del archivo: CYPE Ingenieros S.A.
- Formato: FIEBDC-3/2016
- Programa: Generador de precios de la construcción. CYPE Ingenieros, S.A.
- Fecha: 09/04/2024
- Ámbito geográfico: Uruguay
- Divisa: UYU
- Costes indirectos: 3 %
- Gastos generales: 13 %
- Beneficio industrial: 6 %
- IVA: 21 %

## U Urbanización interior del lote

### UJ Jardinería

#### UJV Cercado y ocultación

**UJV020** m² Cerramiento natural.
Cerramiento de mimbre natural, de 100 cm de altura, tejido con alambre galvanizado, sujeto con alambre galvanizado sobre un soporte existente.
Incluye: Colocación del cerramiento natural y sujeción con alambre galvanizado.
Criterio de cómputo de proyecto: Superficie medida según documentación gráfica de Proyecto.
Criterio de cómputo de obra: Se medirá la superficie realmente ejecutada según especificaciones de Proyecto.

| Código | Ud | Descripción | Rendimiento | Precio | Importe |
|---|---|---|---|---|---|
| mt48cnj030a | m² | Mimbre natural, de 100 cm de altura, tejido con alambre galvanizado, suministrado en rollos de 500 cm de ancho. (material) | 1 | 138.31 | 138.310 |
| mt08var050 | kg | Alambre galvanizado para atar, de 1,30 mm de diámetro. (material) | 0.1 | 46 | 4.600 |
| mo040 | h | Oficial jardinero. (mano de obra) | 0.246 | 363.15 | 89.335 |
| mo115 | h | Peón jardinero. (mano de obra) | 0.246 | 242.79 | 59.726 |
| % | % | Herramientas | 2 % | 291.971 | 5.839 |
|  |  | Costes directos |  |  | 297.810 |

Residuos:
- colocación: mt48cnj030a Mimbre natural, de 100 cm de altura, tejido con alambre galvanizado, suministrado en rollos de 500 cm de ancho; factor de residuo 0.0015
- colocación: mt08var050 Alambre galvanizado para atar, de 1,30 mm de diámetro; factor de residuo 0.0038

## Recursos

**mt48cnj030a** m² Mimbre natural, de 100 cm de altura, tejido con alambre galvanizado, suministrado en rollos de 500 cm de ancho
Datos técnicos: Coste energético 28.166 MJ; Emisión de CO2 -0.718 kg; Código LER 17 02 01; Masa del elemento 0.56 kg; Volumen 0.000509 m3
Residuos:
- embalaje: re170203 Plástico. (componente de residuo); rendimiento 0.002 kg; Código LER 17 02 03; Masa del elemento 1 kg; Volumen 0.001667 m3

**mt08var050** kg Alambre galvanizado para atar, de 1,30 mm de diámetro
Datos técnicos: Coste energético 25.100 MJ; Emisión de CO2 2.560 kg; Código LER 17 04 05; Masa del elemento 1 kg; Volumen 0.000476 m3
