# Juego de pasamanos

- Propiedad del archivo: CYPE Ingenieros S.A.
- Formato: FIEBDC-3/2016
- Programa: Generador de precios de la construcción. CYPE Ingenieros, S.A.
- Fecha: 09/04/2024
- Ámbito geográfico: Uruguay
- Divisa: UYU
- Costes indirectos: 3 %
- Gastos generales: 13 %
- Beneficio industrial: 6 %
- IVA: 21 %

## U Urbanización interior del lote

### UP Piscinas

#### UPE Equipamiento exterior

**UPE020** Ud Juego de pasamanos.
Juego de dos pasamanos de acceso para piscina, de tubo de 43 mm de diámetro, de acero inoxidable AISI 316L, de 800x800 mm, acabado pulido brillante, fijados con anclajes dotados de mecanismo para conexión equipotencial. Incluso replanteo, anclajes, topes, embellecedores, juntas, tarugos y tornillos.
Incluye: Colocación y fijación de accesorios y piezas especiales.
Criterio de cómputo de proyecto: Número de unidades previstas, según documentación gráfica de Proyecto.
Criterio de cómputo de obra: Se medirá el número de unidades realmente ejecutadas según especificaciones de Proyecto.

| Código | Ud | Descripción | Rendimiento | Precio | Importe |
|---|---|---|---|---|---|
| mt47pep020b | Ud | Juego de dos pasamanos de acceso para piscina, de tubo de 43 mm de diámetro, de acero inoxidable AISI 316L, de 800x800 mm, acabado pulido brillante, con anclajes dotados de mecanismo para conexión equipotencial, topes, embellecedores, juntas, tarugos y tornillos. (material) | 1 | 17615.53 | 17615.530 |
| mt09moe040 | Ud | Mortero expansivo. (material) | 2 | 104.98 | 209.960 |
| mo041 | h | Oficial mampostero de construcción de obra civil. (mano de obra) | 2.242 | 363.15 | 814.182 |
| mo087 | h | Medio oficial mampostero de construcción de obra civil. (mano de obra) | 2.242 | 252.15 | 565.320 |
| % | % | Herramientas | 2 % | 19204.992 | 384.100 |
|  |  | Costes directos |  |  | 19589.092 |

## Recursos

**mt47pep020b** Ud Juego de dos pasamanos de acceso para piscina
Datos técnicos: Coste energético 442.244 MJ; Emisión de CO2 66.160 kg
Residuos:
- embalaje: re150101 Envases de papel y cartón. (componente de residuo); rendimiento 1.494 kg; Código LER 15 01 01; Masa del elemento 1 kg; Volumen 0.001333 m3
