# Silla alta para socorrista

- Propiedad del archivo: CYPE Ingenieros S.A.
- Formato: FIEBDC-3/2016
- Programa: Generador de precios de la construcción. CYPE Ingenieros, S.A.
- Fecha: 09/04/2024
- Ámbito geográfico: Uruguay
- Divisa: UYU
- Costes indirectos: 3 %
- Gastos generales: 13 %
- Beneficio industrial: 6 %
- IVA: 21 %

## U Urbanización interior del lote

### UP Piscinas

#### UPE Equipamiento exterior

**UPE060** Ud Silla alta para socorrista.
Silla alta para socorrista de piscina, de tubo de 43 mm de diámetro, de acero inoxidable AISI 304L, acabado pulido brillante, con peldaños, plataforma, asiento de material plástico y base con ruedas, con soporte para sombrilla.
Incluye: Montaje y fijación de los componentes.
Criterio de cómputo de proyecto: Número de unidades previstas, según documentación gráfica de Proyecto.
Criterio de cómputo de obra: Se medirá el número de unidades realmente ejecutadas según especificaciones de Proyecto.

| Código | Ud | Descripción | Rendimiento | Precio | Importe |
|---|---|---|---|---|---|
| mt47pep060c | Ud | Silla alta para socorrista de piscina, de tubo de 43 mm de diámetro, de acero inoxidable AISI 304L, acabado pulido brillante, con peldaños, plataforma, asiento de material plástico y base con ruedas, con soporte para sombrilla. (material) | 1 | 83118.32 | 83118.320 |
| mo080 | h | Medio oficial montador. (mano de obra) | 1.246 | 252.15 | 314.179 |
| % | % | Herramientas | 2 % | 83432.499 | 1668.650 |
|  |  | Costes directos |  |  | 85101.149 |

## Recursos

**mt47pep060c** Ud Silla alta para socorrista de piscina
Datos técnicos: Coste energético 2843.204 MJ; Emisión de CO2 387.362 kg
Residuos:
- embalaje: re150101 Envases de papel y cartón. (componente de residuo); rendimiento 1.584 kg; Código LER 15 01 01; Masa del elemento 1 kg; Volumen 0.001333 m3
