# Salvavidas

- Propiedad del archivo: CYPE Ingenieros S.A.
- Formato: FIEBDC-3/2016
- Programa: Generador de precios de la construcción. CYPE Ingenieros, S.A.
- Fecha: 09/04/2024
- Ámbito geográfico: Uruguay
- Divisa: UYU
- Costes indirectos: 3 %
- Gastos generales: 13 %
- Beneficio industrial: 6 %
- IVA: 21 %

## U Urbanización interior del lote

### UP Piscinas

#### UPE Equipamiento exterior

**UPE070** Ud Salvavidas.
Salvavidas para piscina, de plástico, color naranja, de 730 mm de diámetro, con soporte, de acero inoxidable AISI 304L, acabado pulido brillante, con anclaje de sujeción, tarugos de anclaje y tornillos.
Incluye: Montaje y fijación de los componentes.
Criterio de cómputo de proyecto: Número de unidades previstas, según documentación gráfica de Proyecto.
Criterio de cómputo de obra: Se medirá el número de unidades realmente ejecutadas según especificaciones de Proyecto.

| Código | Ud | Descripción | Rendimiento | Precio | Importe |
|---|---|---|---|---|---|
| mt47pep070b | Ud | Salvavidas para piscina, de plástico, color naranja, de 730 mm de diámetro, con soporte, de acero inoxidable AISI 304L, acabado pulido brillante, con anclaje de sujeción, tarugos de anclaje y tornillos. (material) | 1 | 11731.23 | 11731.230 |
| mo080 | h | Medio oficial montador. (mano de obra) | 0.498 | 252.15 | 125.571 |
| % | % | Herramientas | 2 % | 11856.801 | 237.136 |
|  |  | Costes directos |  |  | 12093.937 |

## Recursos

**mt47pep070b** Ud Salvavidas para piscina
Datos técnicos: Coste energético 1799.612 MJ; Emisión de CO2 94.710 kg
Residuos:
- embalaje: re150101 Envases de papel y cartón. (componente de residuo); rendimiento 0.038 kg; Código LER 15 01 01; Masa del elemento 1 kg; Volumen 0.001333 m3
