# Ducha

- Propiedad del archivo: CYPE Ingenieros S.A.
- Formato: FIEBDC-3/2016
- Programa: Generador de precios de la construcción. CYPE Ingenieros, S.A.
- Fecha: 07/11/2024
- Ámbito geográfico: Uruguay
- Divisa: UYU
- Costes indirectos: 3 %
- Gastos generales: 13 %
- Beneficio industrial: 6 %
- IVA: 21 %

## U Urbanización interior del lote

### UP Piscinas

#### UPE Equipamiento exterior

**UPE040** Ud Ducha.
Ducha con grifo monomando para piscina, de 43 mm de diámetro, de acero inoxidable AISI 304L, acabado pulido brillante, con rociador y válvula de apertura, fijada a una superficie soporte (no incluida en este precio). Incluso anclajes, topes, embellecedores, juntas, tarugos y tornillos, racor de conexión de 3/4", tuberías de acero inoxidable AISI 304L para conducción de agua y elementos de anclaje.
Incluye: Montaje de la ducha. Eliminación y limpieza del material sobrante. Comprobación de su correcto funcionamiento.
Criterio de cómputo de proyecto: Número de unidades previstas, según documentación gráfica de Proyecto.
Criterio de cómputo de obra: Se medirá el número de unidades realmente ejecutadas según especificaciones de Proyecto.

| Código | Ud | Descripción | Rendimiento | Precio | Importe |
|---|---|---|---|---|---|
| mt47pep040a | Ud | Ducha con grifo monomando para piscina, de 43 mm de diámetro, de acero inoxidable AISI 304L, acabado pulido brillante, con rociador y válvula de apertura, anclajes, topes, embellecedores, juntas, tarugos y tornillos. (material) | 1 | 13618.01 | 13618.010 |
| mt47pep041 | Ud | Repercusión por instalación de ducha exterior en área de piscina. Incluye los materiales necesarios para la formación del plato de ducha, instalación de acometida de agua, instalación de desagües y conexiones a la redes principales. (material) | 1 | 13552.68 | 13552.680 |
| mt09reh330 | kg | Mortero de resina epoxi con arena de sílice, de endurecimiento rápido, para relleno de anclajes. (material) | 0.2 | 150.51 | 30.102 |
| mo107 | h | Medio oficial plomero. (mano de obra) | 1.495 | 261.38 | 390.763 |
| mo041 | h | Oficial mampostero de construcción de obra civil. (mano de obra) | 7.473 | 377.17 | 2818.591 |
| mo087 | h | Medio oficial mampostero de construcción de obra civil. (mano de obra) | 2.491 | 261.88 | 652.343 |
| % | % | Herramientas | 2 % | 31062.489 | 621.250 |
|  |  | Costes directos |  |  | 31683.739 |

Residuos:
- colocación: mt09reh330 Mortero de resina epoxi con arena de sílice, de endurecimiento rápido, para relleno de anclajes; factor de residuo 0.042925

## Recursos

**mt47pep040a** Ud Ducha con grifo monomando para piscina
Datos técnicos: Coste energético 357.957 MJ; Emisión de CO2 53.770 kg
Residuos:
- embalaje: re150101 Envases de papel y cartón. (componente de residuo); rendimiento 1.494 kg; Código LER 15 01 01; Masa del elemento 1 kg; Volumen 0.001333 m3

**mt09reh330** kg Mortero de resina epoxi con arena de sílice, de endurecimiento rápido, para relleno de anclajes
Datos técnicos: Coste energético 2.251 MJ; Emisión de CO2 0.184 kg; Código LER 17 09 04; Masa del elemento 1 kg; Volumen 0.000667 m3
Residuos:
- embalaje: re170203 Plástico. (componente de residuo); rendimiento 0.003 kg; Código LER 17 02 03; Masa del elemento 1 kg; Volumen 0.001667 m3
