# Proyector subacuático para piscina prefabricada

- Propiedad del archivo: CYPE Ingenieros S.A.
- Formato: FIEBDC-3/2016
- Programa: Generador de precios de la construcción. CYPE Ingenieros, S.A.
- Fecha: 09/04/2024
- Ámbito geográfico: Uruguay
- Divisa: UYU
- Costes indirectos: 3 %
- Gastos generales: 13 %
- Beneficio industrial: 6 %
- IVA: 21 %

## U Urbanización interior del lote

### UP Piscinas

#### UPI Equipos de iluminación

**UPI021** Ud Proyector subacuático para piscina prefabricada.
Proyector de luz multicolor, de plástico, de color blanco, con embellecedor de color blanco y nicho de PVC, de 43 W de potencia, clase de eficiencia energética G, flujo luminoso 2544 lúmenes, alimentación a 12 V, protección IP68, para piscina prefabricada, con fijación mediante cruz, tarugos y tornillos. Incluso accesorios, sujeciones y material auxiliar.
Incluye: Montaje y fijación. Conexionado. Comprobación de su correcto funcionamiento.
Criterio de cómputo de proyecto: Número de unidades previstas, según documentación gráfica de Proyecto.
Criterio de cómputo de obra: Se medirá el número de unidades realmente ejecutadas según especificaciones de Proyecto.

| Código | Ud | Descripción | Rendimiento | Precio | Importe |
|---|---|---|---|---|---|
| mt47pil130Kb | Ud | Proyector de luz multicolor, de plástico, de color blanco, con embellecedor de color blanco y nicho de PVC, de 43 W de potencia, clase de eficiencia energética G, flujo luminoso 2544 lúmenes, alimentación a 12 V, protección IP68, para piscina prefabricada, con fijación mediante cruz, tarugos y tornillos. (material) | 1 | 25704.87 | 25704.870 |
| mt34www011 | Ud | Material auxiliar para instalación de aparatos de iluminación. (material) | 1 | 52.36 | 52.360 |
| mo003 | h | Oficial electricista. (mano de obra) | 0.498 | 373.16 | 185.834 |
| mo102 | h | Medio oficial electricista. (mano de obra) | 0.498 | 251.66 | 125.327 |
| % | % | Herramientas | 2 % | 26068.391 | 521.368 |
|  |  | Costes directos |  |  | 26589.759 |

## Recursos

**mt47pil130Kb** Ud Proyector de luz multicolor
Datos técnicos: Coste energético 0.987 MJ; Emisión de CO2 1.554 kg
Residuos:
- embalaje: re150101 Envases de papel y cartón. (componente de residuo); rendimiento 1.828 kg; Código LER 15 01 01; Masa del elemento 1 kg; Volumen 0.001333 m3
