# Rejilla para drenaje

- Propiedad del archivo: CYPE Ingenieros S.A.
- Formato: FIEBDC-3/2016
- Programa: Generador de precios de la construcción. CYPE Ingenieros, S.A.
- Fecha: 09/04/2024
- Ámbito geográfico: Uruguay
- Divisa: UYU
- Costes indirectos: 3 %
- Gastos generales: 13 %
- Beneficio industrial: 6 %
- IVA: 21 %

## U Urbanización interior del lote

### UP Piscinas

#### UPM Complementos para vaso de piscina

**UPM030** Ud Rejilla para drenaje.
Rejilla circular para drenaje, de acero inoxidable AISI 316, de 200 mm de diámetro, con aro soporte de material plástico, incluso tornillos de fijación.
Incluye: Montaje, conexionado y comprobación de su correcto funcionamiento.
Criterio de cómputo de proyecto: Número de unidades previstas, según documentación gráfica de Proyecto.
Criterio de cómputo de obra: Se medirá el número de unidades realmente ejecutadas según especificaciones de Proyecto.

| Código | Ud | Descripción | Rendimiento | Precio | Importe |
|---|---|---|---|---|---|
| mt47ped081a | Ud | Rejilla circular para drenaje, de acero inoxidable AISI 316, de 200 mm de diámetro, con aro soporte de material plástico, incluso tornillos de fijación. (material) | 1 | 2650.72 | 2650.720 |
| mo107 | h | Medio oficial plomero. (mano de obra) | 0.062 | 251.66 | 15.603 |
| % | % | Herramientas | 2 % | 2666.323 | 53.326 |
|  |  | Costes directos |  |  | 2719.649 |

## Recursos

**mt47ped081a** Ud Rejilla circular para drenaje
Datos técnicos: Coste energético 285.759 MJ; Emisión de CO2 42.061 kg
Residuos:
- embalaje: re150101 Envases de papel y cartón. (componente de residuo); rendimiento 0.072 kg; Código LER 15 01 01; Masa del elemento 1 kg; Volumen 0.001333 m3
