# Rejilla para drenaje

- Propiedad del archivo: CYPE Ingenieros S.A.
- Formato: FIEBDC-3/2016
- Programa: Generador de precios de la construcción. CYPE Ingenieros, S.A.
- Fecha: 09/04/2024
- Ámbito geográfico: Uruguay
- Divisa: UYU
- Costes indirectos: 3 %
- Gastos generales: 13 %
- Beneficio industrial: 6 %
- IVA: 21 %

## U Urbanización interior del lote

### UP Piscinas

#### UPM Complementos para vaso de piscina

**UPM030** Ud Rejilla para drenaje.
Rejilla cuadrada con marco soporte para drenaje, de acero inoxidable AISI 316, de 200x200 mm, acabado pulido, incluso tornillos de fijación.
Incluye: Montaje, conexionado y comprobación de su correcto funcionamiento.
Criterio de cómputo de proyecto: Número de unidades previstas, según documentación gráfica de Proyecto.
Criterio de cómputo de obra: Se medirá el número de unidades realmente ejecutadas según especificaciones de Proyecto.

| Código | Ud | Descripción | Rendimiento | Precio | Importe |
|---|---|---|---|---|---|
| mt47ped081f | Ud | Rejilla cuadrada con marco soporte para drenaje, de acero inoxidable AISI 316, de 200x200 mm, acabado pulido, incluso tornillos de fijación. (material) | 1 | 22614.99 | 22614.990 |
| mo107 | h | Medio oficial plomero. (mano de obra) | 0.062 | 251.66 | 15.603 |
| % | % | Herramientas | 2 % | 22630.593 | 452.612 |
|  |  | Costes directos |  |  | 23083.205 |

## Recursos

**mt47ped081f** Ud Rejilla cuadrada con marco soporte para drenaje
Datos técnicos: Coste energético 57.190 MJ; Emisión de CO2 8.473 kg
Residuos:
- embalaje: re150101 Envases de papel y cartón. (componente de residuo); rendimiento 0.086 kg; Código LER 15 01 01; Masa del elemento 1 kg; Volumen 0.001333 m3
