# Skimmer

- Propiedad del archivo: CYPE Ingenieros S.A.
- Formato: FIEBDC-3/2016
- Programa: Generador de precios de la construcción. CYPE Ingenieros, S.A.
- Fecha: 07/11/2024
- Ámbito geográfico: Uruguay
- Divisa: UYU
- Costes indirectos: 3 %
- Gastos generales: 13 %
- Beneficio industrial: 6 %
- IVA: 21 %

## U Urbanización interior del lote

### UP Piscinas

#### UPM Complementos para vaso de piscina

**UPM010** Ud Skimmer.
Skimmer con boca estándar, de resinas termoplásticas de ABS, color blanco, con tapa circular, flotador de compuerta, clapeta para regulación de caudal y cesto recogehojas, con prefiltro higiénico desechable. Incluso piezas de conexión.
Incluye: Montaje, conexionado y comprobación de su correcto funcionamiento.
Criterio de cómputo de proyecto: Número de unidades previstas, según documentación gráfica de Proyecto.
Criterio de cómputo de obra: Se medirá el número de unidades realmente ejecutadas según especificaciones de Proyecto.

| Código | Ud | Descripción | Rendimiento | Precio | Importe |
|---|---|---|---|---|---|
| mt47ped030a | Ud | Skimmer con boca estándar, de resinas termoplásticas de ABS, color blanco, con tapa circular, flotador de compuerta, clapeta para regulación de caudal y cesto recogehojas, incluso piezas de conexión. (material) | 1 | 3613.49 | 3613.490 |
| mt47ped035 | Ud | Prefiltro higiénico desechable para cesto recogehojas. (material) | 1 | 49.33 | 49.330 |
| mo008 | h | Oficial plomero. (mano de obra) | 0.311 | 387.56 | 120.531 |
| mo107 | h | Medio oficial plomero. (mano de obra) | 0.311 | 261.38 | 81.289 |
| % | % | Herramientas | 2 % | 3864.640 | 77.293 |
|  |  | Costes directos |  |  | 3941.933 |

## Recursos

**mt47ped030a** Ud Skimmer con boca estándar
Datos técnicos: Coste energético 285.835 MJ; Emisión de CO2 14.251 kg
Residuos:
- embalaje: re150101 Envases de papel y cartón. (componente de residuo); rendimiento 0.072 kg; Código LER 15 01 01; Masa del elemento 1 kg; Volumen 0.001333 m3
