# Interceptor de grasas de acero inoxidable

- Propiedad del archivo: CYPE Ingenieros S.A.
- Formato: FIEBDC-3/2016
- Programa: Generador de precios de la construcción. CYPE Ingenieros, S.A.
- Fecha: 09/04/2024
- Ámbito geográfico: Uruguay
- Divisa: UYU
- Costes indirectos: 3 %
- Gastos generales: 13 %
- Beneficio industrial: 6 %
- IVA: 21 %

## U Urbanización interior del lote

### US Depuración de aguas residuales domésticas

#### USA Accesorios

**USA020** Ud Interceptor de grasas de acero inoxidable.
Interceptor de grasas de acero inoxidable AISI 304, de 91 litros, de 1,25 litros/s de caudal máximo de aguas grises y de 650x350x400 mm, con tapa, cesta de desbaste extraíble, llave de vaciado, boca de entrada y boca de salida de 48 mm de diámetro.
Incluye: Replanteo. Colocación. Conexionado y comprobación de su correcto funcionamiento.
Criterio de cómputo de proyecto: Número de unidades previstas, según documentación gráfica de Proyecto.
Criterio de cómputo de obra: Se medirá el número de unidades realmente ejecutadas según especificaciones de Proyecto.

| Código | Ud | Descripción | Rendimiento | Precio | Importe |
|---|---|---|---|---|---|
| mt46fgp100b | Ud | Interceptor de grasas de acero inoxidable AISI 304, de 91 litros, de 1,25 litros/s de caudal máximo de aguas grises y de 650x350x400 mm, con tapa, cesta de desbaste extraíble, llave de vaciado, boca de entrada y boca de salida de 48 mm de diámetro, para instalación bajo mesada. (material) | 1 | 58958.74 | 58958.740 |
| mo008 | h | Oficial plomero. (mano de obra) | 0.621 | 373.16 | 231.732 |
| mo107 | h | Medio oficial plomero. (mano de obra) | 0.621 | 251.66 | 156.281 |
| % | % | Herramientas | 2 % | 59346.753 | 1186.935 |
|  |  | Costes directos |  |  | 60533.688 |

## Recursos

**mt46fgp100b** Ud Interceptor de grasas de acero inoxidable AISI 304
Datos técnicos: Coste energético 5430.754 MJ; Emisión de CO2 801.265 kg
Residuos:
- embalaje: re150101 Envases de papel y cartón. (componente de residuo); rendimiento 3.841 kg; Código LER 15 01 01; Masa del elemento 1 kg; Volumen 0.001333 m3
