# Vereda continua de hormigón tratado superficialmente con endurecedor o colorante

- Propiedad del archivo: CYPE Ingenieros S.A.
- Formato: FIEBDC-3/2016
- Programa: Generador de precios de la construcción. CYPE Ingenieros, S.A.
- Fecha: 09/04/2024
- Ámbito geográfico: Uruguay
- Divisa: UYU
- Costes indirectos: 3 %
- Gastos generales: 13 %
- Beneficio industrial: 6 %
- IVA: 21 %

## U Urbanización interior del lote

### UX Veredas y pisos

#### UXC Continuos de hormigón

**UXC020** m² Vereda continua de hormigón tratado superficialmente con endurecedor o colorante.
Vereda continua de hormigón con adición de fibras, con juntas, de 10 cm de espesor, realizada con hormigón H-21, condición de exposición no agresiva, tamaño máximo del agregado 19,0 mm, ámbito de consistencia A-3, premezclado y vertido desde camión con un contenido de fibras sin función estructural, fibras de vidrio resistentes a los álcalis (AR) de 2 kg/m³, extendido y vibrado manual mediante regla vibrante; tratada superficialmente con capa de rodadura de mortero decorativo de rodadura para piso de hormigón, color blanco, compuesto de cemento, agregados de sílice, aditivos orgánicos y pigmentos, con un rendimiento aproximado de 3 kg/m², espolvoreado manualmente sobre el hormigón aún fresco y posterior fratasado mecánico de toda la superficie hasta conseguir que el mortero quede totalmente integrado en el hormigón.
Criterio de valoración económica: El precio no incluye la base de la solera ni la ejecución y el sellado de las juntas.
Incluye: Preparación y limpieza de la superficie soporte. Replanteo de las juntas de mampostero de mampostero de mampostero de mampostero de albañil de construcción, de dilatación y de retracción. Colocación de encofrados. Tendido de niveles mediante toques, fajas fajas fajas fajas fajas maestras de hormigón. Riego de la superficie base. Conexionado, anclaje y emboquillado de las redes de instalaciones proyectadas. Mezclado en camión hormigonera. Vertido, extendido y vibrado del hormigón. Curado del hormigón. Aplicación manual del mortero, asegurándose de la total cubrición del hormigón fresco. Retirada de encofrados. Fratasado mecánico de la superficie.
Criterio de cómputo de proyecto: Superficie medida en proyección horizontal, según documentación gráfica de Proyecto.
Criterio de cómputo de obra: Se medirá, en proyección horizontal, la superficie realmente ejecutada según especificaciones de Proyecto.

| Código | Ud | Descripción | Rendimiento | Precio | Importe |
|---|---|---|---|---|---|
| mt10hmf081alb | m³ | Hormigón masivo H-21, condición de exposición no agresiva, tamaño máximo del agregado 19 mm, ámbito de consistencia A-3, premezclado, según CIRSOC 201 1982. (material) | 0.105 | 7099.38 | 745.435 |
| mt09wnc011ba | kg | Mortero decorativo de rodadura para piso de hormigón, color blanco, compuesto de cemento, agregados de sílice, aditivos orgánicos y pigmentos. (material) | 3 | 13.63 | 40.890 |
| mq06vib020 | h | Regla vibrante de 3 m. (maquinaria) | 0.019 | 162.61 | 3.090 |
| mq06fra010 | h | Fratasadora mecánica de hormigón. (maquinaria) | 0.638 | 176.54 | 112.633 |
| mo041 | h | Oficial mampostero de construcción de obra civil. (mano de obra) | 0.267 | 363.15 | 96.961 |
| mo087 | h | Medio oficial mampostero de construcción de obra civil. (mano de obra) | 0.394 | 252.15 | 99.347 |
| % | % | Herramientas | 2 % | 1098.356 | 21.967 |
|  |  | Costes directos |  |  | 1120.323 |

Residuos:
- colocación: mt09wnc011ba; factor de residuo 0.07

## Recursos

**mt10hmf081alb** m³ Hormigón masivo H-21
Datos técnicos: Coste energético 1840.000 MJ; Emisión de CO2 230.000 kg; Código LER 17 01 01; Masa del elemento 2300 kg; Volumen 1.533333 m3

**mt09wnc011ba** kg Mortero decorativo de rodadura para piso de hormigón
Datos técnicos: Coste energético 2.251 MJ; Emisión de CO2 0.184 kg; Código LER 17 09 04; Masa del elemento 1 kg; Volumen 0.000667 m3
Residuos:
- embalaje: re170203 Plástico. (componente de residuo); rendimiento 0.003 kg; Código LER 17 02 03; Masa del elemento 1 kg; Volumen 0.001667 m3
