# Ensayo físico-químico de probetas de hormigón endurecido

- Propiedad del archivo: CYPE Ingenieros S.A.
- Formato: FIEBDC-3/2016
- Programa: Generador de precios de la construcción. CYPE Ingenieros, S.A.
- Fecha: 09/04/2024
- Ámbito geográfico: Uruguay
- Divisa: UYU
- Costes indirectos: 3 %
- Gastos generales: 13 %
- Beneficio industrial: 6 %
- IVA: 21 %

## X Control de calidad y ensayos

### XE Estructuras de hormigón

#### XEI Ensayos informativos

**XEI080** Ud Ensayo físico-químico de probetas de hormigón endurecido.
Ensayo físico-químico a realizar en laboratorio acreditado en el área técnica correspondiente, sobre probetas de hormigón endurecido, tomadas en obra, para la determinación de las siguientes características: presencia de cemento aluminoso. Incluso desplazamiento a obra.
Incluye: Desplazamiento a obra. Toma de muestras. Realización de ensayos.
Criterio de cómputo de proyecto: Ensayo a realizar, según documentación del Plan de control de calidad.

| Código | Ud | Descripción | Rendimiento | Precio | Importe |
|---|---|---|---|---|---|
| mt49des010 | Ud | Repercusión de desplazamiento a obra para la toma de muestras. (material) | 1 | 23.22 | 23.220 |
| mt49hoe020 | Ud | Toma en obra de muestras de hormigón endurecido, cuyo peso no exceda de 50 kg. (material) | 1 | 1004.95 | 1004.950 |
| mt49hoe050 | Ud | Ensayo cualitativo para determinar la presencia de cemento aluminoso en una muestra de hormigón endurecido. (material) | 1 | 3855.35 | 3855.350 |
| % | % | Herramientas | 2 % | 4883.520 | 97.670 |
|  |  | Costes directos |  |  | 4981.190 |
