# Ensayo ultrasónico de pilotes

- Propiedad del archivo: CYPE Ingenieros S.A.
- Formato: FIEBDC-3/2016
- Programa: Generador de precios de la construcción. CYPE Ingenieros, S.A.
- Fecha: 09/04/2024
- Ámbito geográfico: Uruguay
- Divisa: UYU
- Costes indirectos: 3 %
- Gastos generales: 13 %
- Beneficio industrial: 6 %
- IVA: 21 %

## X Control de calidad y ensayos

### XI Fundaciones

#### XIP Pilotes

**XIP020** Ud Ensayo ultrasónico de pilotes.
Ensayo ultrasónico a realizar en obra, sobre un pilote de entre 60 y 120 cm de diámetro, para la determinación de su integridad estructural según ASTM D6760. Incluso instrumentación previa con tres tubos de acero, tres diagrafías, desplazamiento a obra e informe de resultados.
Incluye: Desplazamiento a obra. Realización de ensayos. Redacción de informe de los resultados de los ensayos realizados.
Criterio de cómputo de proyecto: Ensayo a realizar, según documentación del Plan de control de calidad.

| Código | Ud | Descripción | Rendimiento | Precio | Importe |
|---|---|---|---|---|---|
| mt49pil020b | Ud | Ensayo ultrasónico para comprobar la integridad estructural de un pilote de entre 60 y 120 cm de diámetro según ASTM D6760, incluso instrumentación previa con tres tubos de acero, tres diagrafías, desplazamiento a obra e informe de resultados. (material) | 1 | 13854.96 | 13854.960 |
| % | % | Herramientas | 2 % | 13854.960 | 277.099 |
|  |  | Costes directos |  |  | 14132.059 |
