# Ensayo ultrasónico de pilotes

- Propiedad del archivo: CYPE Ingenieros S.A.
- Formato: FIEBDC-3/2016
- Programa: Generador de precios de la construcción. CYPE Ingenieros, S.A.
- Fecha: 09/04/2024
- Ámbito geográfico: Uruguay
- Divisa: UYU
- Costes indirectos: 3 %
- Gastos generales: 13 %
- Beneficio industrial: 6 %
- IVA: 21 %

## X Control de calidad y ensayos

### XI Fundaciones

#### XIP Pilotes

**XIP020** Ud Ensayo ultrasónico de pilotes.
Ensayo ultrasónico a realizar en obra, sobre un pilote de hasta 60 cm de diámetro, para la determinación de su integridad estructural según ASTM D6760. Incluso instrumentación previa con dos tubos de acero, una diagrafía, desplazamiento a obra e informe de resultados.
Incluye: Desplazamiento a obra. Realización de ensayos. Redacción de informe de los resultados de los ensayos realizados.
Criterio de cómputo de proyecto: Ensayo a realizar, según documentación del Plan de control de calidad.

| Código | Ud | Descripción | Rendimiento | Precio | Importe |
|---|---|---|---|---|---|
| mt49pil020a | Ud | Ensayo ultrasónico para comprobar la integridad estructural de un pilote de hasta 60 cm de diámetro según ASTM D6760, incluso instrumentación previa con dos tubos de acero, una diagrafía, desplazamiento a obra e informe de resultados. (material) | 1 | 11707.59 | 11707.590 |
| % | % | Herramientas | 2 % | 11707.590 | 234.152 |
|  |  | Costes directos |  |  | 11941.742 |
