# Ensayo de bloques cerámicos

- Propiedad del archivo: CYPE Ingenieros S.A.
- Formato: FIEBDC-3/2016
- Programa: Generador de precios de la construcción. CYPE Ingenieros, S.A.
- Fecha: 09/04/2024
- Ámbito geográfico: Uruguay
- Divisa: UYU
- Costes indirectos: 3 %
- Gastos generales: 13 %
- Beneficio industrial: 6 %
- IVA: 21 %

## X Control de calidad y ensayos

### XL Materiales cerámicos

#### XLB Bloques

**XLB010** Ud Ensayo de bloques cerámicos.
Ensayos a realizar en laboratorio acreditado en el área técnica correspondiente, sobre una muestra de bloque cerámico, tomada en obra, para la determinación de las siguientes características: características dimensionales, estructurales y de forma, resistencia a compresión, resistencia a la heladicidad. Incluso desplazamiento a obra e informe de resultados.
Incluye: Desplazamiento a obra. Toma de muestras. Realización de ensayos. Redacción de informe de los resultados de los ensayos realizados.
Criterio de cómputo de proyecto: Ensayo a realizar, según documentación del Plan de control de calidad.

| Código | Ud | Descripción | Rendimiento | Precio | Importe |
|---|---|---|---|---|---|
| mt49des010 | Ud | Repercusión de desplazamiento a obra para la toma de muestras. (material) | 1 | 23.22 | 23.220 |
| mt49blc020 | Ud | Toma en obra de muestras de bloques cerámicos, cuyo peso no exceda de 50 kg. (material) | 1 | 1004.95 | 1004.950 |
| mt49blc050 | Ud | Ensayo para determinar las características dimensionales, estructurales y de forma de una muestra de bloques cerámicos. (material) | 1 | 3019.25 | 3019.250 |
| mt49blc040 | Ud | Ensayo para determinar la resistencia a compresión de una muestra de bloques cerámicos. (material) | 1 | 6856.39 | 6856.390 |
| mt49blc070 | Ud | Ensayo para determinar la resistencia a la helada de una muestra de bloques cerámicos. (material) | 1 | 4817.62 | 4817.620 |
| mt49blc030 | Ud | Informe de resultados de los ensayos realizados sobre una muestra de bloques cerámicos. (material) | 1 | 3014.85 | 3014.850 |
| % | % | Herramientas | 2 % | 18736.280 | 374.726 |
|  |  | Costes directos |  |  | 19111.006 |
