# Ensayo de tejas cerámicas

- Propiedad del archivo: CYPE Ingenieros S.A.
- Formato: FIEBDC-3/2016
- Programa: Generador de precios de la construcción. CYPE Ingenieros, S.A.
- Fecha: 09/04/2024
- Ámbito geográfico: Uruguay
- Divisa: UYU
- Costes indirectos: 3 %
- Gastos generales: 13 %
- Beneficio industrial: 6 %
- IVA: 21 %

## X Control de calidad y ensayos

### XL Materiales cerámicos

#### XLT Tejas

**XLT010** Ud Ensayo de tejas cerámicas.
Ensayos a realizar en laboratorio acreditado en el área técnica correspondiente, sobre una muestra de teja cerámica, tomada en obra, para la determinación de las siguientes características: inclusiones calcáreas, permeabilidad al agua, resistencia al impacto, resistencia a la flexión, resistencia a la helada. Incluso desplazamiento a obra e informe de resultados.
Incluye: Desplazamiento a obra. Toma de muestras. Realización de ensayos. Redacción de informe de los resultados de los ensayos realizados.
Criterio de cómputo de proyecto: Ensayo a realizar, según documentación del Plan de control de calidad.

| Código | Ud | Descripción | Rendimiento | Precio | Importe |
|---|---|---|---|---|---|
| mt49des010 | Ud | Repercusión de desplazamiento a obra para la toma de muestras. (material) | 1 | 23.22 | 23.220 |
| mt49tac020 | Ud | Toma en obra de muestras de tejas cerámicas, cuyo peso no exceda de 50 kg. (material) | 1 | 931.51 | 931.510 |
| mt49tac090 | Ud | Ensayo para determinar las inclusiones calcáreas de una muestra de tejas cerámicas. (material) | 1 | 3112.15 | 3112.150 |
| mt49tac040 | Ud | Ensayo para determinar la permeabilidad al agua de una muestra de tejas cerámicas. (material) | 1 | 5281.8 | 5281.800 |
| mt49tac060 | Ud | Ensayo para determinar la resistencia al impacto de una muestra de tejas cerámicas. (material) | 1 | 1486.09 | 1486.090 |
| mt49tac050 | Ud | Ensayo para determinar la resistencia a flexión de una muestra de tejas cerámicas. (material) | 1 | 9320.44 | 9320.440 |
| mt49tac080 | Ud | Ensayo para determinar la resistencia a la helada de una muestra de tejas cerámicas. (material) | 1 | 7798.26 | 7798.260 |
| mt49tac030 | Ud | Informe de resultados de los ensayos realizados sobre una muestra de tejas cerámicas. (material) | 1 | 2795.47 | 2795.470 |
| % | % | Herramientas | 2 % | 30748.940 | 614.979 |
|  |  | Costes directos |  |  | 31363.919 |
