# Sistema V de red de seguridad colocada verticalmente con soportes tipo horca

- Propiedad del archivo: CYPE Ingenieros S.A.
- Formato: FIEBDC-3/2016
- Programa: Generador de precios de la construcción. CYPE Ingenieros, S.A.
- Fecha: 09/04/2024
- Ámbito geográfico: Uruguay
- Divisa: UYU
- Costes indirectos: 3 %
- Gastos generales: 13 %
- Beneficio industrial: 6 %
- IVA: 21 %

## Y Seguridad y salud

### YC Sistemas de protección colectiva

#### YCF Protección perimetral de bordes de losa

**YCF050** m Sistema V de red de seguridad colocada verticalmente con soportes tipo horca.
Sistema V de red de seguridad colocada verticalmente, primera puesta, formado por: red de seguridad V A2 M100 D M, de poliamida de alta tenacidad, anudada, de color blanco, de dimensiones 10x7 m, amortizable en 10 puestas, con anclajes de red embebidos cada 50 cm en el borde de la losa y soportes tipo horca fijos de 8x2 m con tubo de 60x60x3 mm, fabricado en acero de primera calidad pintado al horno en epoxi-poliéster, separados entre sí una distancia máxima de 4,5 m, amortizables en 15 usos, anclados a la losa mediante horquillas de acero nervurado ADN 420 S de 16 mm de diámetro. Incluso cuerda de unión de polipropileno, para unir las redes y cuerda de atado de polipropileno, para atar la cuerda perimetral de las redes a un soporte adecuado.
Criterio de cómputo de proyecto: Longitud medida según Estudio o Estudio Básico de Seguridad y Salud.
Criterio de cómputo de obra: Se medirá la longitud realmente montada según especificaciones de Estudio o Estudio Básico de Seguridad y Salud.

| Código | Ud | Descripción | Rendimiento | Precio | Importe |
|---|---|---|---|---|---|
| mt50spr150a | Ud | Red de seguridad V A2 M100 D M, de poliamida de alta tenacidad, anudada, de color blanco, de dimensiones 10x7 m. Cuerda de red de calibre 4,5 mm, con tratamiento a los rayos UV. Energía de la red superior a 3,8 kJ. Configuración de la red al rombo. Bordeada en todo su perímetro con cuerda de polysteel de calibre 12 mm. (material) | 0.011 | 5997.19 | 65.969 |
| mt50spr160e | Ud | Soporte tipo horca fijo de 8x2 m con tubo de 60x60x3 mm, fabricado en acero de primera calidad pintado al horno en epoxi-poliéster, con tratamiento previo contra la oxidación, para red vertical. (material) | 0.024 | 5354.63 | 128.511 |
| mt07aco090d | kg | Acero en barras nervuradas, ADN 420 S, de varios diámetros, según IRAM-IAS U 500-207. (material) | 0.076 | 85.3 | 6.483 |
| mt50spr140d | Ud | Anclaje expansivo de 8x60 mm, de acero galvanizado en caliente. (material) | 2.14 | 25.7 | 54.998 |
| mt50spr180a | m | Cuerda de atado G de polipropileno de alta tenacidad, con tratamiento a los rayos UV, D=12 mm y carga de rotura superior a 20 kN. (material) | 0.22 | 11.14 | 2.451 |
| mt50spr170b | m | Cuerda de unión O de polipropileno de alta tenacidad, con tratamiento a los rayos UV, D=8 mm y carga de rotura superior a 7,5 kN. (material) | 0.11 | 6.43 | 0.707 |
| mo119 | h | Oficial 1ª Seguridad y Salud. (mano de obra) | 0.476 | 363.15 | 172.859 |
| mo120 | h | Peón Seguridad y Salud. (mano de obra) | 0.476 | 242.79 | 115.568 |
| % | % | Herramientas | 2 % | 547.546 | 10.951 |
|  |  | Costes directos |  |  | 558.497 |

Residuos:
- colocación: mt50spr150a; factor de residuo 1
- colocación: mt07aco090d Acero en barras nervuradas, ADN 420 S, de varios diámetros, según IRAM-IAS U 500-207; factor de residuo 0.0075

## Recursos

**mt50spr150a** Ud Red de seguridad V A2 M100 D M
Datos técnicos: Coste energético 2284.721 MJ; Emisión de CO2 113.434 kg; Código LER 17 02 03; Masa del elemento 23.03 kg; Volumen 0.038383 m3
Residuos:
- embalaje: re170203 Plástico. (componente de residuo); rendimiento 0.553 kg; Código LER 17 02 03; Masa del elemento 1 kg; Volumen 0.001667 m3

**mt07aco090d** kg Acero en barras nervuradas, ADN 420 S, de varios diámetros, según IRAM-IAS U 500-207
Datos técnicos: Coste energético 9.830 MJ; Emisión de CO2 0.510 kg; Código LER 17 04 05; Masa del elemento 1 kg; Volumen 0.000476 m3
