# Valla trasladable con puerta incorporada

- Propiedad del archivo: CYPE Ingenieros S.A.
- Formato: FIEBDC-3/2016
- Programa: Generador de precios de la construcción. CYPE Ingenieros, S.A.
- Fecha: 09/04/2024
- Ámbito geográfico: Uruguay
- Divisa: UYU
- Costes indirectos: 3 %
- Gastos generales: 13 %
- Beneficio industrial: 6 %
- IVA: 21 %

## Y Seguridad y salud

### YC Sistemas de protección colectiva

#### YCR Vallado provisional de solar

**YCR035** Ud Valla trasladable con puerta incorporada.
Valla trasladable de 3,50x2,00 m, colocada en vallado provisional de solar, formada por panel de malla electrosoldada con pliegues de refuerzo, de 200x100 mm de paso de malla, con alambres horizontales de 5 mm de diámetro y verticales de 4 mm, soldados en los extremos a postes verticales de 40 mm de diámetro, acabado galvanizado, con puerta incorporada para acceso peatonal, de una hoja, de 0,90x2,00 m, con lengüetas para candado, amortizable en 5 usos y bases prefabricadas de hormigón, de 65x24x12 cm, con 8 orificios, para soporte de los postes, amortizables en 5 usos, fijadas al piso con pletinas de 20x4 mm y tarugos de expansión de acero.
Criterio de cómputo de proyecto: Número de unidades previstas, según Estudio o Estudio Básico de Seguridad y Salud.
Criterio de cómputo de obra: Se medirá el número de unidades realmente colocadas según especificaciones de Estudio o Estudio Básico de Seguridad y Salud.

| Código | Ud | Descripción | Rendimiento | Precio | Importe |
|---|---|---|---|---|---|
| mt50spv021 | Ud | Valla trasladable de 3,50x2,00 m, formada por panel de malla electrosoldada con pliegues de refuerzo, de 200x100 mm de paso de malla, con alambres horizontales de 5 mm de diámetro y verticales de 4 mm de diámetro, soldados en los extremos a postes verticales de 40 mm de diámetro, acabado galvanizado, con puerta incorporada para acceso peatonal, de una hoja, de 0,90x2,00 m, incluso argollas para unión de postes y lengüetas para candado. (material) | 0.2 | 8851.81 | 1770.362 |
| mt50spv025 | Ud | Base prefabricada de hormigón, de 65x24x12 cm, con 8 orificios, reforzada con varillas de acero, para soporte de valla trasladable. (material) | 0.4 | 211.98 | 84.792 |
| mt07ala111ba | m | Pletina de acero laminado S275JR, en perfil plano laminado en caliente, de 20x4 mm, para aplicaciones estructurales. (material) | 0.48 | 49.18 | 23.606 |
| mt26aaa023a | Ud | Anclaje mecánico con tarugo de expansión de acero galvanizado, tuerca y arandela. (material) | 0.96 | 48.68 | 46.733 |
| mo119 | h | Oficial 1ª Seguridad y Salud. (mano de obra) | 0.129 | 363.15 | 46.846 |
| mo120 | h | Peón Seguridad y Salud. (mano de obra) | 0.257 | 242.79 | 62.397 |
| % | % | Herramientas | 2 % | 2034.736 | 40.695 |
|  |  | Costes directos |  |  | 2075.431 |

Residuos:
- colocación: mt50spv021; factor de residuo 1
- colocación: mt50spv025; factor de residuo 0.0198675
- colocación: mt07ala111ba Pletina de acero laminado S275JR, en perfil plano laminado en caliente, de 20x4 mm, para aplicaciones estructurales; factor de residuo 0.015

## Recursos

**mt50spv021** Ud Valla trasladable de 3,50x2,00 m
Datos técnicos: Coste energético 245.750 MJ; Emisión de CO2 12.750 kg; Código LER 17 04 05; Masa del elemento 25 kg; Volumen 0.011905 m3

**mt50spv025** Ud Base prefabricada de hormigón
Datos técnicos: Coste energético 2.044 MJ; Emisión de CO2 5.257 kg; Código LER 17 01 01; Masa del elemento 35 kg; Volumen 0.023333 m3
Residuos:
- embalaje: re170201 Madera. (componente de residuo); rendimiento 0.005 kg; Código LER 17 02 01; Masa del elemento 1 kg; Volumen 0.000909 m3
- embalaje: re170203 Plástico. (componente de residuo); rendimiento 0.003 kg; Código LER 17 02 03; Masa del elemento 1 kg; Volumen 0.001667 m3

**mt07ala111ba** m Pletina de acero laminado S275JR, en perfil plano laminado en caliente, de 20x4 mm, para aplicaciones estructurales
Datos técnicos: Coste energético 6.173 MJ; Emisión de CO2 0.320 kg; Código LER 17 04 05; Masa del elemento 0.628 kg; Volumen 0.000299 m3

**mt26aaa023a** Ud Anclaje mecánico con tarugo de expansión de acero galvanizado, tuerca y arandela
Datos técnicos: Coste energético 0.725 MJ; Emisión de CO2 0.071 kg; Código LER 17 04 05; Masa del elemento 0.025 kg; Volumen 0.000012 m3
Residuos:
- embalaje: re150101 Envases de papel y cartón. (componente de residuo); rendimiento 0.002 kg; Código LER 15 01 01; Masa del elemento 1 kg; Volumen 0.001333 m3
- embalaje: re170203 Plástico; rendimiento 0.001 kg
