# Cinta bicolor

- Propiedad del archivo: CYPE Ingenieros S.A.
- Formato: FIEBDC-3/2016
- Programa: Generador de precios de la construcción. CYPE Ingenieros, S.A.
- Fecha: 09/04/2024
- Ámbito geográfico: Uruguay
- Divisa: UYU
- Costes indirectos: 3 %
- Gastos generales: 13 %
- Beneficio industrial: 6 %
- IVA: 21 %

## Y Seguridad y salud

### YS Señalización provisional de obras

#### YSB Balizamiento

**YSB050** m Cinta bicolor.
Suministro, colocación y desmontaje de cinta adhesiva y reflectante para balizamiento, de material plástico, de 10 cm de ancho y 0,1 mm de espesor, impresa en franjas de color amarillo y negro.
Criterio de cómputo de proyecto: Longitud medida según Estudio o Estudio Básico de Seguridad y Salud.
Criterio de cómputo de obra: Se medirá la longitud realmente montada según especificaciones de Estudio o Estudio Básico de Seguridad y Salud.

| Código | Ud | Descripción | Rendimiento | Precio | Importe |
|---|---|---|---|---|---|
| mt50bal010l | m | Cinta adhesiva y reflectante para balizamiento, de material plástico, de 10 cm de ancho y 0,1 mm de espesor, impresa en franjas de color amarillo y negro. (material) | 1.05 | 136.02 | 142.821 |
| mo120 | h | Peón Seguridad y Salud. (mano de obra) | 0.064 | 242.79 | 15.539 |
| % | % | Herramientas | 2 % | 158.360 | 3.167 |
|  |  | Costes directos |  |  | 161.527 |

Residuos:
- colocación: mt50bal010l; factor de residuo 1

## Recursos

**mt50bal010l** m Cinta adhesiva y reflectante para balizamiento
Datos técnicos: Coste energético 2.209 MJ; Emisión de CO2 0.110 kg; Código LER 17 02 03; Masa del elemento 0.0228 kg; Volumen 0.000038 m3
