# Cinta bicolor

- Propiedad del archivo: CYPE Ingenieros S.A.
- Formato: FIEBDC-3/2016
- Programa: Generador de precios de la construcción. CYPE Ingenieros, S.A.
- Fecha: 09/04/2024
- Ámbito geográfico: Uruguay
- Divisa: UYU
- Costes indirectos: 3 %
- Gastos generales: 13 %
- Beneficio industrial: 6 %
- IVA: 21 %

## Y Seguridad y salud

### YS Señalización provisional de obras

#### YSB Balizamiento

**YSB050** m Cinta bicolor.
Suministro, colocación y desmontaje de cinta para balizamiento, de material plástico, de 8 cm de ancho y 0,05 mm de espesor, impresa por ambas caras en franjas de color rojo y blanco, sujeta sobre un soporte existente (no incluido en este precio).
Criterio de cómputo de proyecto: Longitud medida según Estudio o Estudio Básico de Seguridad y Salud.
Criterio de cómputo de obra: Se medirá la longitud realmente montada según especificaciones de Estudio o Estudio Básico de Seguridad y Salud.

| Código | Ud | Descripción | Rendimiento | Precio | Importe |
|---|---|---|---|---|---|
| mt50bal010a | m | Cinta para balizamiento, de material plástico, de 8 cm de ancho y 0,05 mm de espesor, impresa por ambas caras en franjas de color rojo y blanco. (material) | 1.1 | 4.42 | 4.862 |
| mo120 | h | Peón Seguridad y Salud. (mano de obra) | 0.084 | 242.79 | 20.394 |
| % | % | Herramientas | 2 % | 25.256 | 0.505 |
|  |  | Costes directos |  |  | 25.761 |

Residuos:
- colocación: mt50bal010a; factor de residuo 1

## Recursos

**mt50bal010a** m Cinta para balizamiento
Datos técnicos: Coste energético 0.581 MJ; Emisión de CO2 0.029 kg; Código LER 17 02 03; Masa del elemento 0.006 kg; Volumen 0.00001 m3
