# Marca vial longitudinal

- Propiedad del archivo: CYPE Ingenieros S.A.
- Formato: FIEBDC-3/2016
- Programa: Generador de precios de la construcción. CYPE Ingenieros, S.A.
- Fecha: 09/04/2024
- Ámbito geográfico: Uruguay
- Divisa: UYU
- Costes indirectos: 3 %
- Gastos generales: 13 %
- Beneficio industrial: 6 %
- IVA: 21 %

## Y Seguridad y salud

### YS Señalización provisional de obras

#### YSH Señalización horizontal

**YSH010** m Marca vial longitudinal.
Aplicación manual de pintura plástica para exterior, a base de resinas acrílicas, color amarillo, acabado satinado, textura lisa, para marca vial longitudinal discontinua, de 40 cm de ancho, para separación de carriles.
Incluye: Premarcaje. Aplicación manual de la mezcla.
Criterio de cómputo de proyecto: Longitud medida según Estudio o Estudio Básico de Seguridad y Salud.
Criterio de cómputo de obra: Se medirá, a cinta corrida, la longitud realmente ejecutada según especificaciones de Estudio o Estudio Básico de Seguridad y Salud.

| Código | Ud | Descripción | Rendimiento | Precio | Importe |
|---|---|---|---|---|---|
| mt27mvp010f | l | Pintura plástica para exterior, a base de resinas acrílicas, color amarillo, acabado satinado, textura lisa (material) | 0.081 | 556.26 | 45.057 |
| mo119 | h | Oficial 1ª Seguridad y Salud. (mano de obra) | 0.028 | 363.15 | 10.168 |
| mo120 | h | Peón Seguridad y Salud. (mano de obra) | 0.014 | 242.79 | 3.399 |
| % | % | Herramientas | 2 % | 58.624 | 1.172 |
|  |  | Costes directos |  |  | 59.796 |

Residuos:
- colocación: mt27mvp010f Pintura plástica para exterior, a base de resinas acrílicas, color amarillo, acabado satinado, textura lisa; factor de residuo 0.0275

## Recursos

**mt27mvp010f** l Pintura plástica para exterior, a base de resinas acrílicas, color amarillo, acabado satinado, textura lisa
Datos técnicos: Coste energético 31.337 MJ; Emisión de CO2 1.599 kg; Código LER 08 01 11; Masa del elemento 1.7 kg; Volumen 0.001889 m3
Residuos:
- embalaje: re170203 Plástico. (componente de residuo); rendimiento 0.032 kg; Código LER 17 02 03; Masa del elemento 1 kg; Volumen 0.001667 m3
