# Sustitución de material de rejuntado en piso cerámico de techo plano

- Propiedad del archivo: CYPE INGENIEROS, S.A.
- Formato: FIEBDC-3/2002
- Ámbito geográfico: Uruguay
- Divisa: UYU
- Costes indirectos: 3.00 %
- Gastos generales: 13.00 %
- Beneficio industrial: 6.00 %
- IVA: 21.00 %

## Q Techos

### QA Planos transitables, no ventilados

#### QAW Sustituciones

**QAW030** m² Sustitución de material de rejuntado en piso cerámico de techo plano.
Vaciado y limpieza del material de rejuntado en piso cerámico con junta abierta (separación entre 3 y 15 mm) de techo plano transitable, sustituyéndolo por mortero de juntas cementoso mejorado, tipo CG2 W A, con absorción de agua reducida y resistencia elevada a la abrasión, Webercolor Junta Ancha "WEBER", color Blanco. Incluso preparación de la zona de trabajo y protección de los elementos del entorno que deban mantenerse, limpieza del piso, acopio y retirada de los restos de obra.
Incluye: Vaciado y limpieza del material de rejuntado. Rejuntado del piso. Limpieza del piso. Retirada y carga de los restos de obra.
Criterio de cómputo de proyecto: Superficie medida según documentación gráfica de Proyecto.
Criterio de cómputo de obra: Se medirá la superficie realmente ejecutada según especificaciones de Proyecto.

| Código | Ud | Descripción | Rendimiento | Precio | Importe |
|---|---|---|---|---|---|
| mt09mcw050ha | kg | Mortero de juntas cementoso mejorado, tipo CG2 W A, con absorción de agua reducida y resistencia elevada a la abrasión, Webercolor Junta Ancha "WEBER", color Blanco, compuesto de cemento, agregados calcáreos, resinas sintéticas, aditivos orgánicos e inorgánicos específicos y pigmentos minerales, con muy bajo contenido de sustancias orgánicas volátiles (VOC), de endurecimiento sin retracción e impermeable al agua, para rejuntado de todo tipo de piezas cerámicas y piedras naturales, para juntas de 3 a 15 mm. (material) | 0.020 | 36.92 | 0.74 |
| mo061 | h | Medio oficial colocador de pisos. (mano de obra) | 0.146 | 261.88 | 38.23 |
| % | % | Herramientas | 2 % | 38.97 | 0.78 |
|  |  | Costes directos |  |  | 39.75 |
