# Revestimiento de escalera interior con piezas cerámicas. Colocación en capa gruesa

- Propiedad del archivo: CYPE INGENIEROS, S.A.
- Formato: FIEBDC-3/2002
- Ámbito geográfico: Uruguay
- Divisa: UYU
- Costes indirectos: 3.00 %
- Gastos generales: 13.00 %
- Beneficio industrial: 6.00 %
- IVA: 21.00 %

## R Revestimientos

### RE Peldaños

#### REG De piezas cerámicas

**REG010** Ud Revestimiento de escalera interior con piezas cerámicas. Colocación en capa gruesa.
Revestimiento de escalera interior de ida y vuelta, de dos tramos rectos con descanso intermedio con 17 peldaños de 100 cm de ancho, con piezas de gres esmaltado, y zanquín, de 420x180 mm, colocado en un lateral. COLOCACIÓN: con mortero de cemento 1:6. REJUNTADO: con mortero de juntas cementoso mejorado, tipo CG2 W A, con absorción de agua reducida y resistencia elevada a la abrasión, Webercolor Junta Ancha "WEBER", color Blanco.
Incluye: Replanteo y trazado de huellas, tabicas y zanquines. Corte de las piezas y formación de encajes en esquinas y rincones. Humectación del escalonado. Colocación con mortero de la tabica y huella del primer peldaño. Tendido de cordeles. Colocación de tabicas y huellas. Colocación del zanquín. Relleno de juntas. Limpieza del tramo.
Criterio de cómputo de proyecto: Número de unidades previstas, según documentación gráfica de Proyecto.
Criterio de cómputo de obra: Se medirá el número de unidades realmente ejecutadas según especificaciones de Proyecto.

| Código | Ud | Descripción | Rendimiento | Precio | Importe |
|---|---|---|---|---|---|
| mt18pce010800 | m | Huella para peldaño de gres esmaltado, $u 8,00/m. (material) | 17.000 | 354.14 | 6020.38 |
| mt18pce011800 | m | Tabica para peldaño de gres esmaltado, $u 8,00/m. (material) | 17.000 | 354.14 | 6020.38 |
| mt18zce010a500 | m | Zanquín cerámico de gres esmaltado, 420x180 mm, $u 5,00/m. (material) | 7.140 | 221.34 | 1580.37 |
| mt18bde010800 | m² | Piezas de gres esmaltado, $u 8,00/m². (material) | 1.050 | 354.14 | 371.85 |
| mt18rce010a300 | m | Zócalo cerámico de gres esmaltado, de 7 cm de ancho, $u 3,00/m. (material) | 2.000 | 132.80 | 265.60 |
| mt09mor010c | m³ | Mortero de cemento CEM II/B-P 32,5 N tipo M-5, confeccionado en obra con 250 kg/m³ de cemento y una proporción en volumen 1/6. (material) | 0.220 | 3470.80 | 763.58 |
| mt01ara010a | m³ | Arena con granulometría de 0 a 5 mm de diámetro, limpia. (material) | 0.020 | 480.47 | 9.61 |
| mt09mcw050ha | kg | Mortero de juntas cementoso mejorado, tipo CG2 W A, con absorción de agua reducida y resistencia elevada a la abrasión, Webercolor Junta Ancha "WEBER", color Blanco, compuesto de cemento, agregados calcáreos, resinas sintéticas, aditivos orgánicos e inorgánicos específicos y pigmentos minerales, con muy bajo contenido de sustancias orgánicas volátiles (VOC), de endurecimiento sin retracción e impermeable al agua, para rejuntado de todo tipo de piezas cerámicas y piedras naturales, para juntas de 3 a 15 mm. (material) | 13.250 | 36.92 | 489.19 |
| op00sie030 |  | Sierra de disco de diamante, para mesa de trabajo, de corte húmedo. | 1.000 | 0.00 | 0.00 |
| op00amo010 |  | Amoladora o radial. | 1.000 | 0.00 | 0.00 |
| mo023 | h | Oficial colocador de pisos. (mano de obra) | 11.658 | 393.70 | 4589.75 |
| mo061 | h | Medio oficial colocador de pisos. (mano de obra) | 11.658 | 273.34 | 3186.60 |
| mo113 | h | Peón de albañil de construcción. (mano de obra) | 11.658 | 263.20 | 3068.39 |
| % | % | Herramientas | 2 % | 26365.70 | 527.31 |
|  |  | Costes directos |  |  | 26893.01 |
