# Hidrófugo transparente para fachadas

- Propiedad del archivo: CYPE INGENIEROS, S.A.
- Formato: FIEBDC-3/2002
- Ámbito geográfico: Uruguay
- Divisa: UYU
- Costes indirectos: 3.00 %
- Gastos generales: 13.00 %
- Beneficio industrial: 6.00 %
- IVA: 21.00 %

## R Revestimientos

### RL Tratamientos superficiales de protección

#### RLH Hidrófugos

**RLH010** m² Hidrófugo transparente para fachadas.
Aplicación de tratamiento superficial de protección hidrófuga para fachadas de piedra natural, mediante impregnación hidrófuga incolora en base acuosa, Weberneto S-400 "WEBER", anticarbonatación, aplicada en dos manos (rendimiento: 0,1 l/m²). Incluso limpieza de la superficie soporte.
Incluye: Limpieza general del paramento soporte. Aplicación del hidrofugante.
Criterio de cómputo de proyecto: Superficie medida según documentación gráfica de Proyecto, con el mismo criterio que el soporte base.
Criterio de cómputo de obra: Se medirá la superficie realmente ejecutada según especificaciones de Proyecto, con el mismo criterio que el soporte base.

| Código | Ud | Descripción | Rendimiento | Precio | Importe |
|---|---|---|---|---|---|
| mt27tsw020a | l | Impregnación hidrófuga incolora en base acuosa, Weberneto S-400 "WEBER", anticarbonatación. (material) | 0.100 | 1012.58 | 101.26 |
| mo038 | h | Oficial pintor. (mano de obra) | 0.219 | 377.17 | 82.60 |
| % | % | Herramientas | 2 % | 183.86 | 3.68 |
|  |  | Costes directos |  |  | 187.54 |
