# Banco de resinas

- Propiedad del archivo: CYPE INGENIEROS, S.A.
- Formato: FIEBDC-3/2002
- Ámbito geográfico: Uruguay
- Divisa: UYU
- Costes indirectos: 3.00 %
- Gastos generales: 13.00 %
- Beneficio industrial: 6.00 %
- IVA: 21.00 %

## T Equipamiento urbano

### TM Equipamiento urbano

#### TMB Bancos, sillas y mesas

**TMB030** Ud Banco de resinas.
Banco modelo Iola "SANTA & COLE" para colocar en superficie, de 50x44x150 cm, con asiento de polietileno de color negro, fijado a una superficie soporte con elementos de anclaje.
Criterio de valoración económica: El precio no incluye la superficie soporte.
Incluye: Replanteo. Montaje. Eliminación y limpieza del material sobrante.
Criterio de cómputo de proyecto: Número de unidades previstas, según documentación gráfica de Proyecto.
Criterio de cómputo de obra: Se medirá el número de unidades realmente ejecutadas según especificaciones de Proyecto.

| Código | Ud | Descripción | Rendimiento | Precio | Importe |
|---|---|---|---|---|---|
| mt52bsc140o | Ud | Banco modelo Iola "SANTA & COLE" para colocar en superficie, de 50x44x150 cm, con asiento de polietileno de color negro, incluso pernos de anclaje. (material) | 1.000 | 32304.28 | 32304.28 |
| mt09reh330 | kg | Mortero de resina epoxi con arena de sílice, de endurecimiento rápido, para relleno de anclajes. (material) | 0.200 | 153.77 | 30.75 |
| mo041 | h | Oficial mampostero de construcción de obra civil. (mano de obra) | 0.488 | 377.17 | 184.06 |
| mo087 | h | Medio oficial mampostero de construcción de obra civil. (mano de obra) | 0.488 | 261.88 | 127.80 |
| % | % | Herramientas | 2 % | 32646.89 | 652.94 |
|  |  | Costes directos |  |  | 33299.83 |
