# Bolardo fijo, de fundición

- Propiedad del archivo: CYPE INGENIEROS, S.A.
- Formato: FIEBDC-3/2002
- Ámbito geográfico: Uruguay
- Divisa: UYU
- Costes indirectos: 3.00 %
- Gastos generales: 13.00 %
- Beneficio industrial: 6.00 %
- IVA: 21.00 %

## T Equipamiento urbano

### TP Protecciones peatonales

#### TPH Hitos y bolardos

**TPH020** Ud Bolardo fijo, de fundición.
Bolardo fijo modelo Sammy "SANTA & COLE", de 92 cm de altura, de fundición de hierro con protección antioxidante y pintura de color negro, fijado a una superficie soporte con aglomerante hidráulico, compuesto por cementos de alta resistencia y aditivos específicos, de fraguado rápido, y elementos de anclaje.
Criterio de valoración económica: El precio no incluye la superficie soporte.
Incluye: Replanteo. Montaje. Eliminación y limpieza del material sobrante.
Criterio de cómputo de proyecto: Número de unidades previstas, según documentación gráfica de Proyecto.
Criterio de cómputo de obra: Se medirá el número de unidades realmente ejecutadas según especificaciones de Proyecto.

| Código | Ud | Descripción | Rendimiento | Precio | Importe |
|---|---|---|---|---|---|
| mt52hsc020b | Ud | Bolardo fijo modelo Sammy "SANTA & COLE", de 92 cm de altura, de fundición de hierro con protección antioxidante y pintura de color negro, incluso pernos de anclaje. (material) | 1.000 | 13021.88 | 13021.88 |
| mt09amp010a | kg | Aglomerante hidráulico, compuesto por cementos de alta resistencia y aditivos específicos, de fraguado rápido. (material) | 0.200 | 19.69 | 3.94 |
| mo041 | h | Oficial mampostero de construcción de obra civil. (mano de obra) | 0.488 | 377.17 | 184.06 |
| mo087 | h | Medio oficial mampostero de construcción de obra civil. (mano de obra) | 0.488 | 261.88 | 127.80 |
| % | % | Herramientas | 2 % | 13337.68 | 266.75 |
|  |  | Costes directos |  |  | 13604.43 |
