# Perfil de transición

- Propiedad del archivo: CYPE INGENIEROS, S.A.
- Formato: FIEBDC-3/2002
- Ámbito geográfico: Uruguay
- Divisa: UYU
- Costes indirectos: 3.00 %
- Gastos generales: 13.00 %
- Beneficio industrial: 6.00 %
- IVA: 21.00 %

## R Revestimientos

### RS Pisos

#### RSG Cerámicos

**RSG033** m Perfil de transición.
Perfil de transición entre pisos a distinto nivel, de aluminio, Schlüter-RENO-ATK 80 "SCHLÜTER-SYSTEMS", de 8 mm de altura, con perforaciones trapezoidales para su fijación.
Incluye: Replanteo de las piezas según su longitud. Corte de las piezas. Fijación de las piezas.
Criterio de cómputo de proyecto: Longitud medida según documentación gráfica de Proyecto.
Criterio de cómputo de obra: Se medirá la longitud realmente ejecutada según especificaciones de Proyecto.

| Código | Ud | Descripción | Rendimiento | Precio | Importe |
|---|---|---|---|---|---|
| mt18jrs040eg | m | Perfil de transición entre pisos a distinto nivel, de aluminio, Schlüter-RENO-ATK 80 "SCHLÜTER-SYSTEMS", de 8 mm de altura, con perforaciones trapezoidales para su fijación, suministrado en barras de 2,5 m de longitud. (material) | 1.050 | 214.49 | 225.21 |
| op00amo010 |  | Amoladora o radial. | 1.000 | 0.00 | 0.00 |
| mo023 | h | Oficial colocador de pisos. (mano de obra) | 0.198 | 377.17 | 74.68 |
| % | % | Herramientas | 2 % | 299.89 | 6.00 |
|  |  | Costes directos |  |  | 305.89 |
