# Pilote de desplazamiento con azuche

- Propiedad del archivo: CYPE INGENIEROS, S.A.
- Formato: FIEBDC-3/2002
- Ámbito geográfico: Uruguay
- Divisa: UYU
- Costes indirectos: 3.00 %
- Gastos generales: 13.00 %
- Beneficio industrial: 6.00 %
- IVA: 21.00 %

## C Fundaciones

### CP Profundas

#### CPI Pilotes "in situ"

**CPI020** m Pilote de desplazamiento con azuche.
Pilote de fundación de hormigón armado de 35 cm de diámetro, para grupo de pilotes, de hasta 15 m de profundidad. Ejecutado por desplazamiento de tierras, en terreno blando, mediante sistema mecánico de hinca de camisa recuperable, provista en su extremo inferior de una puntaza prefabricada o azuche y posterior hormigonado continuo del pilote. Realizado con hormigón H-21, condición de exposición no agresiva, tamaño máximo del agregado 13,2 mm, ámbito de consistencia A-4, premezclado, y vertido desde camión a través de tubo Tremie, y acero ADN 420, con una cuantía aproximada de 5,65 kg/m. Incluso alambre de atar y separadores.
Criterio de valoración económica: El precio incluye el transporte, la instalación, el montaje y el desmontaje del equipo mecánico, el corte, doblado y armado del acero en el obrador de herrería y el montaje en el lugar definitivo de su colocación en obra.
Incluye: Replanteo y trazado de los ejes de los grupos de pilotes. Hinca del tubo con el azuche en punta. Colocación de la armadura. Puesta en obra del hormigón. Extracción de la entubación simultáneamente con la compactación del hormigón. Limpieza y retirada de sobrantes.
Criterio de cómputo de proyecto: Longitud medida según documentación gráfica de Proyecto, desde la punta hasta la cara inferior del cabezal, incrementada en un metro por la formación del bulbo.
Criterio de cómputo de obra: Se medirá la longitud, tomada en el terreno antes de hormigonar, del pilote realmente ejecutado según especificaciones de Proyecto, desde la punta hasta la cara inferior del cabezal, sin incluir el exceso de hormigón consumido sobre el volumen teórico correspondiente al diámetro nominal del pilote.

| Código | Ud | Descripción | Rendimiento | Precio | Importe |
|---|---|---|---|---|---|
| mt07aco020k | Ud | Separador homologado para pilotes. (material) | 3.000 | 3.12 | 9.36 |
| mt07aco090b | kg | Acero en barras nervuradas, ADN 420, de varios diámetros, según IRAM-IAS U 500-528. (material) | 5.933 | 83.95 | 498.08 |
| mt08var050 | kg | Alambre galvanizado para atar, de 1,30 mm de diámetro. (material) | 0.040 | 46.22 | 1.85 |
| mt10haf071ake | m³ | Hormigón H-21, condición de exposición no agresiva, tamaño máximo del agregado 13,2 mm, ámbito de consistencia A-4, premezclado, según CIRSOC 201 1982. (material) | 0.110 | 7268.30 | 799.51 |
| mq03pii102a | h | Equipo completo para perforación de pilote de desplazamiento con azuche. (maquinaria) | 0.127 | 7890.79 | 1002.13 |
| au00auh020 |  | Canaleta para vertido del hormigón. | 1.000 | 0.00 | 0.00 |
| au00auh050 |  | Tubo Tremie. | 1.000 | 0.00 | 0.00 |
| mo043 | h | Oficial herrero. (mano de obra) | 0.044 | 409.72 | 18.03 |
| mo090 | h | Medio oficial herrero. (mano de obra) | 0.063 | 284.30 | 17.91 |
| mo045 | h | Oficial vertedor de hormigón. (mano de obra) | 0.126 | 409.72 | 51.62 |
| mo092 | h | Medio oficial vertedor de hormigón. (mano de obra) | 0.169 | 284.30 | 48.05 |
| % | % | Herramientas | 2 % | 2446.54 | 48.93 |
|  |  | Costes directos |  |  | 2495.47 |
