# Losa de escalera

- Propiedad del archivo: CYPE INGENIEROS, S.A.
- Formato: FIEBDC-3/2002
- Ámbito geográfico: Uruguay
- Divisa: UYU
- Costes indirectos: 3.00 %
- Gastos generales: 13.00 %
- Beneficio industrial: 6.00 %
- IVA: 21.00 %

## E Estructuras

### EH Hormigón armado

#### EHE Escaleras

**EHE010** m² Losa de escalera.
Losa de escalera de hormigón armado de 15 cm de espesor, con escalonado de hormigón, realizada con hormigón H-21, condición de exposición no agresiva, tamaño máximo del agregado 19,0 mm, ámbito de consistencia A-2, premezclado, y vertido con grúa, y acero ADN 420, con una cuantía aproximada de 18 kg/m²; montaje y desmontaje de sistema de encofrado, con acabado para revestir en su cara inferior y laterales, en planta de hasta 3 m de altura libre, formado por: superficie encofrante de tablones de madera de pino, amortizables en 10 usos, estructura soporte horizontal de tablones de madera de pino, amortizables en 10 usos y estructura soporte vertical de puntales metálicos, amortizables en 150 usos. Incluso alambre de atar, separadores y líquido desencofrante, para evitar la adherencia del hormigón al encofrado.
Criterio de valoración económica: El precio incluye el corte, doblado y armado del acero en el obrador de herrería y el montaje en el lugar definitivo de su colocación en obra.
Incluye: Replanteo y marcado de niveles de plantas y rellanos. Montaje del sistema de encofrado. Colocación de las armaduras con separadores homologados. Vertido y compactación del hormigón. Curado del hormigón. Desmontaje del sistema de encofrado.
Criterio de cómputo de proyecto: Superficie medida por su intradós en verdadera magnitud, según documentación gráfica de Proyecto.
Criterio de cómputo de obra: Se medirá, por el intradós, la superficie realmente ejecutada según especificaciones de Proyecto.

| Código | Ud | Descripción | Rendimiento | Precio | Importe |
|---|---|---|---|---|---|
| mt50spa052b | m | Tablón de madera de pino, de 20x7,2 cm. (material) | 0.750 | 194.77 | 146.08 |
| mt08eve020 | m² | Sistema de encofrado para formación de escalonado en losas inclinadas de escalera de hormigón armado, con puntales y tableros de madera. (material) | 0.200 | 536.10 | 107.22 |
| mt50spa081a | Ud | Puntal metálico telescópico, de hasta 3 m de altura. (material) | 0.016 | 593.19 | 9.49 |
| mt08cim030b | m³ | Madera de pino. (material) | 0.003 | 10953.17 | 32.86 |
| mt08var060 | kg | Puntas de acero de 20x100 mm. (material) | 0.040 | 269.59 | 10.78 |
| mt08dba010b | l | Agente desmoldeante, a base de aceites especiales, emulsionable en agua, para encofrados metálicos, fenólicos o de madera. (material) | 0.030 | 55.59 | 1.67 |
| mt07aco020e | Ud | Separador homologado para losas de escalera. (material) | 3.000 | 2.73 | 8.19 |
| mt07aco090b | kg | Acero en barras nervuradas, ADN 420, de varios diámetros, según IRAM-IAS U 500-528. (material) | 18.900 | 83.95 | 1586.66 |
| mt08var050 | kg | Alambre galvanizado para atar, de 1,30 mm de diámetro. (material) | 0.306 | 46.22 | 14.14 |
| mt10haf071ala | m³ | Hormigón H-21, condición de exposición no agresiva, tamaño máximo del agregado 19 mm, ámbito de consistencia A-2, premezclado, según CIRSOC 201 1982. (material) | 0.242 | 7213.07 | 1745.56 |
| op00ciz020 |  | Cizalla para acero en barras nervuradas. | 1.000 | 0.00 | 0.00 |
| op00ata010 |  | Atadora de armadura. | 1.000 | 0.00 | 0.00 |
| op00sie020 |  | Sierra de disco fijo, para mesa de trabajo. | 1.000 | 0.00 | 0.00 |
| au00auh010 |  | Cubilote. | 1.000 | 0.00 | 0.00 |
| au00auh040 |  | Vibrador de hormigón, eléctrico. | 1.000 | 0.00 | 0.00 |
| mo044 | h | Oficial carpintero carpintero de encofrado. (mano de obra) | 0.942 | 409.72 | 385.96 |
| mo091 | h | Medio oficial carpintero carpintero de encofrado. (mano de obra) | 0.942 | 284.30 | 267.81 |
| mo043 | h | Oficial herrero. (mano de obra) | 0.339 | 409.72 | 138.90 |
| mo090 | h | Medio oficial herrero. (mano de obra) | 0.359 | 284.30 | 102.06 |
| mo045 | h | Oficial vertedor de hormigón. (mano de obra) | 0.062 | 409.72 | 25.40 |
| mo092 | h | Medio oficial vertedor de hormigón. (mano de obra) | 0.251 | 284.30 | 71.36 |
| % | % | Herramientas | 2 % | 4654.14 | 93.08 |
|  |  | Costes directos |  |  | 4747.22 |
