# Escalera de emergencia

- Propiedad del archivo: CYPE INGENIEROS, S.A.
- Formato: FIEBDC-3/2002
- Ámbito geográfico: Uruguay
- Divisa: UYU
- Costes indirectos: 3.00 %
- Gastos generales: 13.00 %
- Beneficio industrial: 6.00 %
- IVA: 21.00 %

## I Instalaciones

### IO Contra incendios

#### IOE Escaleras de emergencia

**IOE010** Ud Escalera de emergencia.
Escalera metálica de emergencia situada en el exterior del edificio, compuesta de limones y descansos, para 7 plantas, de altura máxima de planta 3 m, recta y con 2 tramos rectos, con una ancho útil de 0,8 m para una sobrecarga de uso de 400 kg/m², Euroclase A1 de reacción al fuego, elaborada en taller y montada en obra mediante uniones soldadas. Compuesta de: CIMENTACIÓN de hormigón armado, realizada con hormigón H-21, condición de exposición no agresiva, tamaño máximo del agregado 19,0 mm, ámbito de consistencia A-3, premezclado, y vertido desde camión y acero ADN 420, con una cuantía aproximada de 50 kg/m³, hormigonada sobre base de hormigón de limpieza, en el fondo de la excavación previamente realizada. ESTRUCTURA metálica de perfiles de acero S 275 JR laminado en caliente, formada por dos soportes intermedios con perfiles HEB, viga zanca con perfiles IPE y viga ménsula para soporte de la viga de descanso con perfiles HEB. PELDAÑEADO Y MESETA de chapa lagrimada de acero galvanizado, de 3 mm de espesor y BARANDA de 1,10 m de altura, de tubo de acero laminado en frío, de 40x20x1,5 mm y 20x20x1,5 mm, colocada en todo su perímetro y en el hueco de la escalera. Incluso placas de anclaje a la fundación y a la estructura del edificio, piezas especiales y despuntes.
Criterio de valoración económica: El precio incluye el corte, doblado y armado del acero en el lugar definitivo de su colocación en obra, pero no incluye la excavación de la fundación ni el encofrado.
Incluye: Formación de la capa de hormigón de limpieza. Colocación de la armadura con separadores homologados. Vertido y compactación del hormigón. Coronación y enrase de la fundación con las placas de anclaje. Curado del hormigón. Replanteo y marcado de los ejes de las columnas metálicas. Corte y ajuste de las piezas. Izado y presentación de las vigas. Aplomado. Resolución de las uniones a la base de fundación. Reglaje de la pieza y ajuste definitivo de las uniones. Comprobación final del aplomado. Uniones al edificio. Ejecución de encuentros especiales y remates. Aplicación de dos manos de imprimación anticorrosiva.
Criterio de cómputo de proyecto: Número de unidades previstas, según documentación gráfica de Proyecto.
Criterio de cómputo de obra: Se medirá el número de unidades realmente ejecutadas según especificaciones de Proyecto.

| Código | Ud | Descripción | Rendimiento | Precio | Importe |
|---|---|---|---|---|---|
| mt10hmf080Ee | m³ | Hormigón masivo H-15, clase de exposición ambiental A1, tamaño máximo del agregado 19 mm, consistencia muy plástica, premezclado, según CIRSOC 201 2005. (material) | 1.050 | 6960.53 | 7308.56 |
| mt10haf071alc | m³ | Hormigón H-21, condición de exposición no agresiva, tamaño máximo del agregado 19 mm, ámbito de consistencia A-3, premezclado, según CIRSOC 201 1982. (material) | 6.710 | 7235.16 | 48547.92 |
| mt07aco020a | Ud | Separador homologado para fundaciones. (material) | 48.800 | 4.67 | 227.90 |
| mt07aco090b | kg | Acero en barras nervuradas, ADN 420, de varios diámetros, según IRAM-IAS U 500-528. (material) | 50.000 | 83.95 | 4197.50 |
| mt41esc010a | Ud | Módulo de escalera metálica de emergencia, recta y con 2 tramos rectos por planta de 3 m de altura máxima, con una ancho útil de 0,8 m, para una sobrecarga de uso de 400 kg/m², Euroclase A1 de reacción al fuego, compuesto por: una estructura metálica de perfiles de acero S 275 JR laminado en caliente, formada por dos soportes intermedios con perfiles HEB, viga zanca con perfiles IPE y viga ménsula para soporte de la viga de descanso con perfiles HEB; escalonado y descanso de chapa lagrimada de acero galvanizado, de 3 mm de espesor; y por una baranda, de 1,10 m de altura, de tubo de acero laminado en frío, de 40x20x1,5 mm y 20x20x1,5 mm, colocada en todo su perímetro y en el hueco de la escalera; con preparación de superficies en grado SA21/2 según ISO 8501-1 y aplicación posterior de dos manos de imprimación con un espesor mínimo de película seca de 30 micras por mano; elaborado en taller. (material) | 7.000 | 289531.06 | 2026717.42 |
| mt07ala010deb | kg | Acero laminado S275JR, en perfiles laminados en caliente, piezas simples, para aplicaciones estructurales, acabado con imprimación antioxidante. Trabajado y montado en taller, para colocar con uniones soldadas en obra. (material) | 70.000 | 47.87 | 3350.90 |
| mq07gte010a | h | Grúa autopropulsada de brazo telescópico con una capacidad de elevación de 12 t y 20 m de altura máxima de trabajo. (maquinaria) | 9.800 | 1732.19 | 16975.46 |
| mq08sol020 | h | Equipo y elementos auxiliares para soldadura eléctrica. (maquinaria) | 20.000 | 108.07 | 2161.40 |
| au00auh020 |  | Canaleta para vertido del hormigón. | 1.000 | 0.00 | 0.00 |
| au00auh040 |  | Vibrador de hormigón, eléctrico. | 1.000 | 0.00 | 0.00 |
| mo043 | h | Oficial herrero. (mano de obra) | 0.177 | 409.72 | 72.52 |
| mo090 | h | Medio oficial herrero. (mano de obra) | 0.266 | 284.30 | 75.62 |
| mo045 | h | Oficial vertedor de hormigón. (mano de obra) | 0.338 | 409.72 | 138.49 |
| mo092 | h | Medio oficial vertedor de hormigón. (mano de obra) | 2.029 | 284.30 | 576.84 |
| mo047 | h | Oficial montador de estructura metálica. (mano de obra) | 27.169 | 409.72 | 11131.68 |
| mo094 | h | Medio oficial montador de estructura metálica. (mano de obra) | 27.169 | 284.30 | 7724.15 |
| % | % | Herramientas | 2 % | 2129206.36 | 42584.13 |
|  |  | Costes directos |  |  | 2171790.49 |
