# Pilote barrenado sin entubación

- Propiedad del archivo: CYPE Ingenieros S.A.
- Formato: FIEBDC-3/2016
- Programa: Generador de precios de la construcción. CYPE Ingenieros, S.A.
- Fecha: 06/11/2025
- Ámbito geográfico: Uruguay
- Divisa: UYU
- Costes indirectos: 3 %
- Gastos generales: 13 %
- Beneficio industrial: 6 %
- IVA: 21 %

## C Fundaciones

### CP Profundas

#### CPI Pilotes "in situ"

**CPI070** m Pilote barrenado sin entubación.
Pilote de fundación de hormigón armado de 35 cm de diámetro, para grupo de pilotes, de hasta 15 m de profundidad. Ejecutado por barrenado de tierras, en terreno de menos de 25 kg/cm² de resistencia, mediante sistema mecánico, sin entibación y posterior hormigonado continuo del pilote. Realizado con hormigón H-21, condición de exposición no agresiva, tamaño máximo del agregado 13,2 mm, ámbito de consistencia A-4, premezclado, y vertido desde camión a través de tubo Tremie, y acero ADN 420, con una cuantía aproximada de 5,6 kg/m. Incluso alambre de atar y separadores.
Criterio de valoración económica: El precio incluye el transporte, la instalación, el montaje y el desmontaje del equipo mecánico, el corte, doblado y armado del acero en el obrador de herrería y el montaje en el lugar definitivo de su colocación en obra.
Incluye: Replanteo y trazado de los ejes de los grupos de pilotes. Barrenado de tierras. Colocación de la armadura. Puesta en obra del hormigón. Limpieza y retirada de sobrantes.
Criterio de cómputo de proyecto: Longitud medida según documentación gráfica de Proyecto, incrementada en un metro por la formación del bulbo.
Criterio de cómputo de obra: Se medirá la longitud, tomada en el terreno antes de hormigonar, del pilote realmente ejecutado según especificaciones de Proyecto, desde la punta hasta la cara inferior del cabezal, sin incluir el exceso de hormigón consumido sobre el volumen teórico correspondiente al diámetro nominal del pilote.

| Código | Ud | Descripción | Rendimiento | Precio | Importe |
|---|---|---|---|---|---|
| mt07aco020k | Ud | Separador homologado para pilotes. (material) | 3 | 3.12 | 9.360 |
| mt07aco090b | kg | Acero en barras nervuradas, ADN 420, de varios diámetros, según IRAM-IAS U 500-528. (material) | 5.88 | 83.95 | 493.626 |
| mt08var050 | kg | Alambre galvanizado para atar, de 1,30 mm de diámetro. (material) | 0.039 | 46.22 | 1.803 |
| mt10haf071ake | m³ | Hormigón H-21, condición de exposición no agresiva, tamaño máximo del agregado 13,2 mm, ámbito de consistencia A-4, premezclado, según CIRSOC 201 1982. (material) | 0.11 | 7268.3 | 799.513 |
| mq03pii107a | h | Equipo completo para perforación de pilote barrenado sin entubación. (maquinaria) | 0.125 | 8048.6 | 1006.075 |
| mo043 | h | Oficial herrero. (mano de obra) | 0.043 | 409.72 | 17.618 |
| mo090 | h | Medio oficial herrero. (mano de obra) | 0.062 | 284.3 | 17.627 |
| mo045 | h | Oficial vertedor de hormigón. (mano de obra) | 0.126 | 409.72 | 51.625 |
| mo092 | h | Medio oficial vertedor de hormigón. (mano de obra) | 0.169 | 284.3 | 48.047 |
| % | % | Herramientas | 2 % | 2445.294 | 48.906 |
|  |  | Costes directos |  |  | 2494.200 |

Residuos:
- colocación: mt07aco090b Acero en barras nervuradas, ADN 420, de varios diámetros, según IRAM-IAS U 500-528; factor de residuo 0.0075
- colocación: mt08var050 Alambre galvanizado para atar, de 1,30 mm de diámetro; factor de residuo 0.0038
- excavación: ruo170504 Tierra y piedras distintas de las especificadas en el código 17 05 03. (componente de residuo); rendimiento 192.422 kg; Código LER 17 05 04; Masa del elemento 1 kg; Volumen 0.000625 m3

## Recursos

**mt07aco020k** Ud Separador homologado para pilotes
Datos técnicos: Coste energético 1.117 MJ; Emisión de CO2 0.114 kg
Residuos:
- embalaje: re150101 Envases de papel y cartón. (componente de residuo); rendimiento 0.072 kg; Código LER 15 01 01; Masa del elemento 1 kg; Volumen 0.001333 m3

**mt07aco090b** kg Acero en barras nervuradas, ADN 420, de varios diámetros, según IRAM-IAS U 500-528
Datos técnicos: Coste energético 12.720 MJ; Emisión de CO2 0.530 kg; Código LER 17 04 05; Masa del elemento 1 kg; Volumen 0.000476 m3

**mt08var050** kg Alambre galvanizado para atar, de 1,30 mm de diámetro
Datos técnicos: Coste energético 25.100 MJ; Emisión de CO2 2.560 kg; Código LER 17 04 05; Masa del elemento 1 kg; Volumen 0.000476 m3

**mt10haf071ake** m³ Hormigón H-21, condición de exposición no agresiva
Datos técnicos: Coste energético 1876.000 MJ; Emisión de CO2 234.500 kg; Código LER 17 01 01; Masa del elemento 2345 kg; Volumen 1.563333 m3
