# Foso de ascensor

- Propiedad del archivo: CYPE Ingenieros S.A.
- Formato: FIEBDC-3/2016
- Programa: Generador de precios de la construcción. CYPE Ingenieros, S.A.
- Fecha: 06/11/2025
- Ámbito geográfico: Uruguay
- Divisa: UYU
- Costes indirectos: 3 %
- Gastos generales: 13 %
- Beneficio industrial: 6 %
- IVA: 21 %

## C Fundaciones

### CV Elementos singulares

#### CVF Foso de ascensor

**CVF010** m³ Foso de ascensor.
Foso de ascensor a nivel de fundación, mediante vaso de hormigón armado, realizado con hormigón H-21, condición de exposición no agresiva, tamaño máximo del agregado 19,0 mm, ámbito de consistencia A-3, premezclado, y vertido desde camión, y acero ADN 420, con una cuantía aproximada de 50 kg/m³. Incluso armaduras para formación de zunchos de borde y refuerzos, armaduras de espera, alambre de atar, separadores y líquido desencofrante, para evitar la adherencia del hormigón al encofrado.
Criterio de valoración económica: El precio incluye el montaje y desmontaje del sistema de encofrado y el corte, doblado y armado del acero en el lugar definitivo de su colocación en obra.
Incluye: Replanteo y trazado de los elementos. Colocación de separadores y fijación de las armaduras. Montaje del sistema de encofrado. Vertido y compactación del hormigón. Desmontaje del sistema de encofrado. Curado del hormigón.
Criterio de cómputo de proyecto: Volumen medido sobre las secciones teóricas de cálculo, según documentación gráfica de Proyecto.
Criterio de cómputo de obra: Se medirá el volumen teórico ejecutado según especificaciones de Proyecto.

| Código | Ud | Descripción | Rendimiento | Precio | Importe |
|---|---|---|---|---|---|
| mt08eme040 | m² | Paneles metálicos de varias dimensiones, para encofrar elementos de hormigón. (material) | 0.025 | 1602.15 | 40.054 |
| mt50spa052b | m | Tablón de madera de pino, de 20x7,2 cm. (material) | 0.1 | 194.77 | 19.477 |
| mt50spa081a | Ud | Puntal metálico telescópico, de hasta 3 m de altura. (material) | 0.065 | 593.19 | 38.557 |
| mt08eme051a | m | Fleje de acero galvanizado, para encofrado metálico. (material) | 0.5 | 8.94 | 4.470 |
| mt08var050 | kg | Alambre galvanizado para atar, de 1,30 mm de diámetro. (material) | 0.45 | 46.22 | 20.799 |
| mt08var060 | kg | Puntas de acero de 20x100 mm. (material) | 0.5 | 269.59 | 134.795 |
| mt08dba010b | l | Agente desmoldeante, a base de aceites especiales, emulsionable en agua, para encofrados metálicos, fenólicos o de madera. (material) | 0.15 | 55.59 | 8.339 |
| mt07sep010ab | Ud | Separador homologado de plástico, para armaduras de fundaciones de varios diámetros. (material) | 4 | 4.94 | 19.760 |
| mt07aco020d | Ud | Separador homologado para muros. (material) | 8 | 1.95 | 15.600 |
| mt07aco090b | kg | Acero en barras nervuradas, ADN 420, de varios diámetros, según IRAM-IAS U 500-528. (material) | 51 | 83.95 | 4281.450 |
| mt10haf071alc | m³ | Hormigón H-21, condición de exposición no agresiva, tamaño máximo del agregado 19 mm, ámbito de consistencia A-3, premezclado, según CIRSOC 201 1982. (material) | 1.1 | 7235.16 | 7958.676 |
| mo044 | h | Oficial carpintero carpintero de encofrado. (mano de obra) | 1.663 | 409.72 | 681.364 |
| mo091 | h | Medio oficial carpintero carpintero de encofrado. (mano de obra) | 2.218 | 284.3 | 630.577 |
| mo043 | h | Oficial herrero. (mano de obra) | 0.355 | 409.72 | 145.451 |
| mo090 | h | Medio oficial herrero. (mano de obra) | 0.532 | 284.3 | 151.248 |
| mo045 | h | Oficial vertedor de hormigón. (mano de obra) | 0.277 | 409.72 | 113.492 |
| mo092 | h | Medio oficial vertedor de hormigón. (mano de obra) | 0.554 | 284.3 | 157.502 |
| % | % | Herramientas | 2 % | 14421.611 | 288.432 |
|  |  | Costes directos |  |  | 14710.043 |

Residuos:
- colocación: mt08eme040 Paneles metálicos de varias dimensiones, para encofrar elementos de hormigón; factor de residuo 1
- colocación: mt50spa052b Tablón de madera de pino, de 20x7,2 cm; factor de residuo 1
- colocación: mt50spa081a Puntal metálico telescópico, de hasta 3 m de altura; factor de residuo 1
- colocación: mt08eme051a Fleje de acero galvanizado, para encofrado metálico; factor de residuo 1
- colocación: mt08var050 Alambre galvanizado para atar, de 1,30 mm de diámetro; factor de residuo 0.0038
- colocación: mt08var060 Puntas de acero de 20x100 mm; factor de residuo 0.0045
- colocación: mt08dba010b; factor de residuo 0.07
- colocación: mt07aco090b Acero en barras nervuradas, ADN 420, de varios diámetros, según IRAM-IAS U 500-528; factor de residuo 0.0075

## Recursos

**mt08eme040** m² Paneles metálicos de varias dimensiones, para encofrar elementos de hormigón
Datos técnicos: Coste energético 449.920 MJ; Emisión de CO2 18.240 kg; Código LER 17 04 05; Masa del elemento 32 kg; Volumen 0.015238 m3

**mt50spa052b** m Tablón de madera de pino, de 20x7,2 cm
Datos técnicos: Coste energético 1124.755 MJ; Emisión de CO2 -15.401 kg; Código LER 17 02 01; Masa del elemento 8.28 kg; Volumen 0.007527 m3

**mt50spa081a** Ud Puntal metálico telescópico, de hasta 3 m de altura
Datos técnicos: Coste energético 139.194 MJ; Emisión de CO2 5.643 kg; Código LER 17 04 05; Masa del elemento 9.9 kg; Volumen 0.004714 m3

**mt08eme051a** m Fleje de acero galvanizado, para encofrado metálico
Datos técnicos: Coste energético 5.62e-05 MJ; Emisión de CO2 2.28e-06 kg; Código LER 17 04 05; Masa del elemento 0.000004 kg

**mt08var050** kg Alambre galvanizado para atar, de 1,30 mm de diámetro
Datos técnicos: Coste energético 25.100 MJ; Emisión de CO2 2.560 kg; Código LER 17 04 05; Masa del elemento 1 kg; Volumen 0.000476 m3

**mt08var060** kg Puntas de acero de 20x100 mm
Datos técnicos: Coste energético 14.060 MJ; Emisión de CO2 0.570 kg; Código LER 17 04 05; Masa del elemento 1 kg; Volumen 0.000476 m3

**mt08dba010b** l Agente desmoldeante
Datos técnicos: Coste energético 82.820 MJ; Emisión de CO2 4.477 kg; Código LER 17 09 04; Masa del elemento 0.932 kg; Volumen 0.000621 m3
Residuos:
- embalaje: re150104 Envases metálicos. (componente de residuo); rendimiento 0.042 kg; Código LER 15 01 04; Masa del elemento 1 kg; Volumen 0.001667 m3

**mt07sep010ab** Ud Separador homologado de plástico, para armaduras de fundaciones de varios diámetros
Datos técnicos: Coste energético 1.117 MJ; Emisión de CO2 0.114 kg
Residuos:
- embalaje: re150101 Envases de papel y cartón. (componente de residuo); rendimiento 0.072 kg; Código LER 15 01 01; Masa del elemento 1 kg; Volumen 0.001333 m3

**mt07aco020d** Ud Separador homologado para muros
Datos técnicos: Coste energético 1.117 MJ; Emisión de CO2 0.114 kg
Residuos:
- embalaje: re150101 Envases de papel y cartón; rendimiento 0.072 kg

**mt07aco090b** kg Acero en barras nervuradas, ADN 420, de varios diámetros, según IRAM-IAS U 500-528
Datos técnicos: Coste energético 12.720 MJ; Emisión de CO2 0.530 kg; Código LER 17 04 05; Masa del elemento 1 kg; Volumen 0.000476 m3

**mt10haf071alc** m³ Hormigón H-21, condición de exposición no agresiva
Datos técnicos: Coste energético 1876.000 MJ; Emisión de CO2 234.500 kg; Código LER 17 01 01; Masa del elemento 2345 kg; Volumen 1.563333 m3
